# Kunstsammlung NRW K20- Umrüstung, Düsseldorf
Angebotsaufforderung (GAEB DA XML 3.2, DA83)
Projekt: KKD4
Währung: EUR
Vergabeart: Offenes Verfahren
Erstellt mit: GXML Toolbox V3.2 R20140604, ORCA AVA 23.1.1 - Starter Edition 23.01.01, 19.03.2026

## Vorbemerkungen und ZTV-Beleuchtung
A. Projektbeschreibung
Umrüstung der künstlichen Beleuchtung auf LED im K20

Präambel

Die Kunstsammlung Nordrhein-Westfalen (AG) ist eine privatrechtliche Stiftung. Der Bau der Kunstsammlung am Grabbeplatz mit seiner charakteristischen schwarzen Granitfassade feierte 1986 Eröffnung. Das Kopenhagener Architekturbüro Dissing + Weitling realisierte in der Tradition Arne Jacobsens einen noblen und zurückhaltenden Bau mit zeittypischen architektonischen Details, der der herausragenden Qualität der Kunstwerke den Vortritt lässt. Im Jahr 2008 wurde der Grundstein für den Erweiterungsbau gelegt, der in der architektonischen Formsprache nahtlos an den Altbau anknüpft. Zusätzliche 2.000 m² in zwei stützenfreien Ausstellungshallen erweitern die gesamte Ausstellungsfläche auf mehr als 5.000 m² und ergänzen den zur Wiedereröffnung im Juli 2010 grundsanierten Bestandsbau auf ausstellungstechnisch hohem Niveau.

Die Kunstsammlung beabsichtigt am Standort K20, Grabbeplatz, im Rahmen des Projekts "Investition nationale Kultureinrichtungen Deutschland", Modernisierungsmaßnahmen für die Beleuchtung des Museumsgebäudes durchzuführen. Dies beinhaltet die Umrüstung der konventionellen Kunstlichtsysteme auf moderne LED-Technik. Ziel ist es, durch die Kombination aus neuer Beleuchtung, Tageslichtoptimierung und moderner Steuerungstechnik das Potenzial zur Energieeinsparung voll auszuschöpfen und gleichzeitig die konservatorischen und gestalterischen Anforderungen des Museumsbetriebs zu erfüllen.
Für das Vorhaben der Kunstsammlung Nordrhein-Westfalen hat die Kunstsammlung eine Förderung des Bundes und des Landes Nordrhein-Westfalen im Rahmen des Förderprojektes "Investitionen nationale Kultureinrichtungen Deutschland" erhalten.

Im Rahmen dieser Förderung wurde eine Lichtstudie durch den Fachplaner Licht Kunst Licht durchgeführt. Auf Grundlage der fertigen Entwurfsplanung von Licht Kunst Licht sollen nun vom Auftragnehmer die in diesem Dokument und im Vertrag beschriebenen Leistungen stufenweise durchgeführt werden.

1. Projektziel und Hintergrund
Im Rahmen einer energetischen Sanierungsmaßnahme soll die künstliche Beleuchtung des Museums K20 der Kunstsammlung Nordrhein-Westfalen in Düsseldorf durch den Auftragnehmer vollständig auf moderne LED-Technik umgerüstet werden. Die bestehende Beleuchtungsanlage stammt aus den Bauphasen 1980 und 2008 und besteht überwiegend aus Leuchten mit Halogenlampen und Leuchtstoffleuchten, die den heutigen Anforderungen an Energieeffizienz, konservatorischen Lichtschutz, Steuerbarkeit und Wartungsfreundlichkeit nicht mehr entsprechen.

Ziel des gesamten Projektes ist eine vollständige bauliche Erneuerung der Beleuchtung in den Innen- und Außenbereichen sowie die Integration eines digitalen Lichtmanagementsystems, unter Beibehaltung der vorhandenen architektonischen Strukturen und weitestgehender Nutzung der Bestandsinfrastruktur. Vor diesem Hintergrund sind die Maßnahmen 2.1 - 2.3 durchzuführen. Die Maßnahme ist vom Auftragnehmer bei laufendem Museumsbetrieb in definierten Bauabschnitten durchzuführen.

Der Auftragnehmer hat sämtliche für die Ausführung der Arbeiten erforderlichen Maßnahmen zur Erschließung der Räumlichkeiten eigenverantwortlich zu organisieren. Hierzu zählen insbesondere die Nutzung der vorgegebenen Zugänge und Transportwege, die Einhaltung der festgelegten Arbeitszeiten sowie die Berücksichtigung aller relevanten Schutz- und Sicherheitsvorgaben. Die Erschließungsmaßnahmen sind so durchzuführen, dass der laufende Museumsbetrieb und die Sicherheit der Exponate zu keiner Zeit gefährdet werden. Alle mit der Erschließung verbundenen Kosten sind in den Einheitspreisen enthalten.

2.1 Rückbau der vorhandenen Beleuchtung
Es gibt verschiedene zwei Fälle des Rückbaus der vorhandenen Beleuchtung. Entweder muss diese demontiert und entsorgt oder aufgeschraubt, gereinigt und mit neuer Technik bestückt werden. Die Demontage hat unter Verwendung von mobilen Hebebühnen, Rollgerüsten und Spezialwerkzeugen zu erfolgen. Die erforderlichen Rückbaumaßnahmen ergeben sich aus den Beschreibungen in den jeweiligen Leitungspositionen.

1. Demontage und Entsorgung
Die vorhandenen Leuchten wie zum Beispiel Einbauleuchten in dem Foyer müssen demontiert und entsorgt werden. Hierbei ist zum Schutz der Kabelbaum, durch Klemmen zu sichern.

1. Reinigung und neue Bestückung
Leuchten, die einen Bestandsschutz aufweisen und aus architektonischer Sicht nicht verändert werden dürfen, müssen lediglich auf LED umgerüstet und gereinigt werden. Hierzu sind LED-Kits zu verwendet, die den passgenauen Ausschnitt der Leuchte sicherstellen. Wie z.B. in den Ausstellungsbereichen. Die alte Technik (z.B. Trafo, Leuchtstofflampe, Fassungen, Reflektoren) ist zu entfernen und zu entsorgen. Eine exakte Beschreibung erfolgt in den Positionstexten.

Besonderes Augenmerk liegt auf dem Schutz umliegender Oberflächen und Exponate. Kunstwerke in der Nähe der Arbeitsbereiche werden durch das Museumspersonal temporär ausgelagert. Die Arbeiten haben abschnittsweise, staubarm und innerhalb der vorgegebenen Zeitfenster zu erfolgen.
Die Entsorgung aller Leuchten Komponenten hat durch den Auftragnehmer sach- und fachgerecht unter Nachweispflicht durch Entsorger zu erfolgen.

Vor Ort ist eine Lagermöglichkeit von maximal 3EUR-Paletten frei. Die Zwischenlagerung der Leuchten muss durch den AN koordiniert werden und entsprechende Flächen sind bereit zu stellen. Es wird eine eingeschränkte Anliefermöglichkeit in 2026/27 (Diverse Baustellen der Stadt/Land/andere) geben, dies ist zu berücksichtigen. Das Risiko für Verzögerungen durch diese Einschränkungen liegt beim Auftragnehmer.

2.2 Montage der neuen LED-Leuchten
Nach Demontage erfolgt die elektrotechnische und mechanische Montage der neuen LED-Leuchten. Die Stückzahl der Leuchten weicht nicht vom installierten Bestand ab. Eine Begehung und ein Aufmaß ist zwingend notwendig. Unter den zu installierenden Leuchten befinden sich Einbau- und Anbauleuchten, Einbau-Sonderleuchten bestehend aus Langfeldleuchten, Außenleuchten, Deckenanbauleuchten, Deckeneinbauleuchten und Lichtvouten.
Alle Leuchten sollen projektspezifisch gefertigt und exakt auf vorhandene Einbausituationen abgestimmt werden, sodass keine Änderung in Decken- oder Wandflächen notwendig sind. Die Leuchten sind mit dauerhaften, mechanischen Halterungen zu montieren. Der elektrische Anschluss muss an die vorbereiteten Strom- und Steuerleitungen erfolgen. Dabei sind teilweise neue Montagesysteme und Adapter erforderlich, die aufwendig eingemessen und geprüft werden müssen.
Alle Montagen erfordern die exakte Ausrichtung der Leuchten in Bezug auf Lichtwirkung, Blendfreiheit und gestalterische Vorgaben. Es werden Beleuchtungsstärke- und Leuchtdichte-Messungen durchgeführt, sowie das Messen von Farbtemperatur und Farbwiedergabe. Diese werden in den Texten genauer spezifiziert.

2.3 Kabelinfrastruktur - Prüfung, Nutzung, Ergänzung
Ein wesentlicher Teil der Bauleistung ist die elektrische Verkabelung. Um Eingriffe in die Gebäudesubstanz zu minimieren, soll die vorhandene Infrastruktur bevorzugt weiterverwendet werden. Alle Leitungen (Versorgung, Steuerung) müssen vor dem Anschluss auf Eignung, Sicherheit, Isolation, Dimensionierung und Kompatibilität überprüft werden.
Wo vorhandene Leitungen technisch nicht nutzbar sind, ist dies rechtzeitig zu melden und wird im Einzelfall geprüft. Hat die Nachverlegung neuer Kabel in vorhandenen oder neuen Kabelwegen (z. B. Decken-Zwischenräume, Brüstungskanäle) zu erfolgen, wird dies abgestimmt und als zusätzliche Leistung schriftlich vereinbart. Die Vergütung erfolgt nach den vertraglichen Regelungen zur Vergütung zusätzlicher Leistungen. Diese Installationen sind dann dauerhaft, fest mit dem Gebäude verbunden und stellen typische Bauleistungen dar. Sämtliche Durchführungen müssen geprüft, brandschutzgerecht verschlossen und protokolliert werden.

3. Ausführungsorganisation
Die Arbeiten sind abschnittsweise ("rollierender Ablauf") bei laufendem Betrieb auszuführen. Die Abschnitte werden durch den AG definiert. Pro Bauabschnitt sind Demontage, Montage, Prüfung und Inbetriebnahme zu erfolgen (durch den Auftragnehmer). Dabei müssen, soweit notwendig, Exponate geschützt oder ausgelagert (durch den Auftraggeber), Verkehrsflächen abgesperrt und Montagebereiche abgeschirmt werden (durch den Auftraggeber). Das Gewerk ist eng mit Kuratoren, Haustechnik und Sicherheitsdiensten abzustimmen.
Zum Einsatz kommen Hebebühnen, Rollgerüste, Teleskopleitern, mobile Werkbänke, elektrische Messgeräte, Dokumentationssysteme und staubarme Elektrowerkzeuge.

Kauf auf Rechnung/ Rechnungsadresse:

Kunstsammlung Nordrhein-Westfalen - K20
Buchhaltung eRechnung@kunstsammlung.de (eRechnung@kunstsammlung.de?subject=Rechnung,%20Projekt%20LED%20Umbau,%2013712/2003)
Grabbeplatz 5
40213 Düsseldorf

Lieferung/Versand:

Stiftung Kunstsammlung Nordrhein-Westfalen
K20
z. Hd. Thomas Hoppe
Grabbeplatz 5
40213 Düsseldorf

B. ZTV-Beleuchtung

1. Allgemeines

Die Kalkulation beinhaltet alle Leistungen für die Lieferung und Umrüstung der Beleuchtungsanlage auf LED im Innen- und im Außenraum. Dazu gehören insbesondere auch die Inbetriebnahme der Beleuchtungsanlage und die Einbindung in die bestehende Lichtsteuerung, soweit erforderlich.

Soweit in diesem LV Leitfabrikate mit dem Zusatz "oder gleichwertig" aufgeführt sind, sind diese Angaben ausdrücklich nur beispielhafter Natur. Sie begründen und bezwecken keine Produktfestlegung. Vielmehr dienen sie allein der besseren Beschreibung der Leistung und sollen die Angebotserstellung für die Bieter erleichtern.

Vor Erstellung des Leistungsverzeichnisses wurde eine Bestandsaufnahme hinsichtlich der Anzahl der vorhandenen Leuchten pro Leuchtentyp vorgenommen. Die hierbei ermittelte Stückzahl der Leuchtentypen ist in den jeweiligen Positionen im Leistungsverzeichnis als Kalkulationsgrundlage für die Bepreisung zugrunde gelegt.

Die im Leistungsverzeichnis genannten Stückzahlen stellen keine verbindlichen Mengenangaben dar. Soweit in den Positionen des Leistungsverzeichnisses aufgeführt ist, dass die exakte Stückzahl nach Aufmaß vor Ort zu ermitteln ist, führen Abweichungen zu den im Leistungsverzeichnis genannten Stückzahlen nicht zu Mehr- oder Mindervergütung. Die im Leistungsverzeichnis angegebenen Einzelpreise gelten vielmehr unverändert.

2. Lieferumfang, Transport, Verpackung

2.1 Die Lieferung umfasst die vollständige Lieferung des Materials der betreffenden Positionen frei Baustelle einschließlich Verpackung, Fracht, Zollgebühren sowie aller Lohnkosten innerhalb des Herstellungsbetriebes und auf der Baustelle, wie z.B. Zusammenbau, Bestückung und interne Verdrahtung der Leuchten einschließlich aller Zubehörteile. Alle zur Montage der im LV beschriebenen Positionen erforderlichen Befestigungsteile, wie Dübel, Schrauben, Klemmen, Hänger etc., die nicht besonders aufgeführt sind, sind mit einzukalkulieren.

2.2 Sämtliche Leuchten sind einschließlich Leuchtmittel und allen systembedingten und zum Betrieb notwendigen Befestigungsmaterialien zu montieren und betriebsfertig anzuschließen. Dies bedeutet das Herstellen eines betriebsfertigen Anschlusses an die Stromversorgung für alle ankommenden und abgehenden Kabel und Leitungen sowie deren ordnungsgemäße Einführung mittels zugelassener Verschraubungen oder System-Einführungen. Kosten, die im Zuge der Montage für Leitern, Rüstung Hubgeräte Sicherungsgerät etc. sowie etwaige erforderliche Hilfskonstruktionen für Transport innerhalb und zur Baustelle, Lager oder Montage entstehen, sind mit einzukalkulieren. Weiterhin sind das Liefern, Vorhalten und Abräumen sämtlicher notwendiger Geräte, Werkzeuge und Maschinen einschl. Hilfs- und Betriebsstoffe sowie den Einsatz aller Hilfs- und Bedienungskräfte in die Kalkulation mit einzubeziehen. Dies gilt uneingeschränkt auch für die Einrichtung der Baustelle, das Vor- und Unterhalten sämtlicher Räumlichkeiten und logistischen Aufwendungen während der gesamten Bauzeit sowie deren Abräumen und Abfahren nach Fertigstellung der Baumaßnahme.

2.3 Die Montage erfolgt auf fertigen Bodenbeläge. Allfällige Schutzmaßnahmen sind in die Kalkulation mit einzurechnen. Der AN hat dafür Sorge zu tragen, dass das Mobiliar, wie z.B. im Bookshop, bei Bedarf kurzzeitig versetzt und entsprechend abgedeckt wird. Der AN ist für die Bereitstellung aller erforderlichen Hilfsmittel unter Einhaltung der geltenden Sicherheitsvorgaben verantwortlich. Der Aufwand dafür ist einzukalkulieren. Alle Terminabsprachen zur Durchführung der Arbeiten sind in enger Abstimmung mit dem AG zu treffen. Die vorhandenen und einzubauenden Bauteile sind vor Beschädigung und Verunreinigungen zu schützen. Zum Schutz von gefährdeten Anlagenteilen ist über die gesamte Bauzeit vom Auftragnehmer eine Schutzummantelung während und nach beendeter Montage anzubringen, die erst unmittelbar vor der Abnahme oder Inbetriebsetzung vom Auftragnehmer abzunehmen und von der Baustelle zu entfernen ist. Vor der Abnahme beschädigte oder verschmutzte Farbanstriche sind vom Auftragnehmer wieder herzurichten. Leuchten und Installationsgeräte, usw. sind so verpackt anzuliefern, dass sie während der Lagerung auf der Baustelle weder beschädigt noch beschmutzt werden können. Wird bei der Montage festgestellt, dass auf dem Transportweg Materialien beschädigt wurden, hat der Auftragnehmer kostenlos Ersatz zu liefern, einschließlich Abtransport der nicht mehr verwendeten Teile.

2.4 Es dürfen nur Materialien mit den in den Positionen beschriebenen Qualitäten verwendet werden. Soweit diese einer Güteüberwachung unterliegen, müssen sie mit entsprechenden Gütezeichen versehen sein. Es sind nur normgerechte fabrikneue und aus gängigen, laufenden Herstellungsprogrammen stammende Bauelemente zu verwenden.

2.5 Über einen Zyklus von 10 Jahren nach Fertigstellung der Baumaßnahme durch den Auftragnehmer ist eine Nachliefergarantie der LED ohne optische Abweichungen sicherzustellen und auszuführen. Gleiches gilt für die Nachlieferung, Vorhaltung und den Austausch von Ersatzteilen. Die Angaben über Leistungsaufnahme, Lichtstrom, Farbwiedergabequalität und Lebensdauer in diesem Leistungsverzeichnis spiegeln den aktuellen technischen Stand des Leuchtmittels zum Zeitpunkt der Erstellung des Leistungsverzeichnisses wieder. Die Werte können sich durch die fortschreitende technische Entwicklung des Leuchtmittels ändern. Diese Änderungen sind zum Zeitpunkt aller Leuchtennachlieferungen zu berücksichtigenund und zu dokumentieren. Ggf. durch die Änderung entstehende Mehrkosten werden nach den vertraglichen Regelungen zur Vergütung zusätzlicher Leistungen vergütet. Diese sind mit dem AG abzustimmen.

2.6 Für die Zulassung als gleichwertiges Fabrikat muss die Gleichwertigkeit in folgenden Punkten gegeben sein. Datenblätter und Zeichnungen sind mit dem Angebot vorzulegen:
- Abmessungen
- Leuchtenbetriebswirkungsgrad/ Lichtausbeute
- Lichtstärkeverteilung/Lichtverteilung gemäß Leitfabrikat
- Blendungsbegrenzung
- Leuchtenlichtstrom
- Lichtfarbe
- Farbtoleranz
- Lebensdauer
- Farbwiedergabeeigenschaften der LED
- Güte der Verarbeitung, der Konstruktion und des Materials, Detailausbildung, ästhetischer Gesamteindruck auch bei Ausfall einzelner LED-Komponenten
- Schutzart (Staub- und Feuchtigkeitsschutz)
- Schutzklasse
- Schlagfestigkeit
- Systemleistung
- Qualität des Leuchtmittels bzw. der LEDs und des Betriebsgerätes

2.7 Bei sämtlichen Leuchten ist die Farbqualität und Einhaltung der Farbverschiebung, wenn nicht anders als SDCM<3 angegeben, über die gesamte Lebensdauer sicherzustellen. Dies gilt insbesondere für Leuchten, die in unterschiedlichen Chargen abgerufen und geliefert werden sollen.

2.8 Wenn bei der Installation Bedenken auftreten, sind diese unverzüglich dem AG zu kommunizieren.

3. Technische Anforderungen

3.1 Alle Leistungen haben dem Stand der Technik zu entsprechen. Die anzubietenden Leuchten müssen nach den gültigen DIN-, EN-, VDE-Vorschriften in der neusten Fassung sowie EMV-Richtlinien gebaut sein. Der Auftragnehmer ist verpflichtet, nur technische bzw. elektrotechnische Komponenten zur Leuchtenherstellung zu verwenden, die aus den vorgenannten Normen entsprechende Prüfzeichen aufweisen. Bei Sonderausführungen ist ein CE-Zeichen und eine Herstellerkonformitätserklärung notwendig, die dokumentiert, dass die Leuchte den allgemein anerkannten Regeln der Technik (DIN EN 60598) sowie den Arbeitsschutz- und Unfallverhütungsvorschriften entspricht. Die Leuchten müssen bei einem eventuell späteren Serienbau einer VDE- bzw. TÜV-Prüfung unterzogen werden und diesen Stand halten. Die Erfüllung der Gesamtforderung sowie die Erfüllung der in den DIN-Vorschriften festgelegten Güteeigenschaften für das verwendete Material und die Verarbeitung ist bei allen wesentlichen Bauteilen durch amtliche Prüfungszeugnisse auf Anordnung kostenlos nachzuweisen. Der Auftragnehmer hat für die von ihm gelieferten Leuchten eine CE-Konformitätserklärung vorzulegen. Stehen einzelne der o. g. Normen im Wiederspruch, so gelten stets die DIN / VDE- Vorschriften neuester Fassung.

3.2 Falls nicht anders im Ausschreibungstext vermerkt, sind elektronische Betriebsgeräte zu verwenden. Elektronische Betriebs- und Betriebsgeräte müssen dem Gesetz über die elektromagnetische Verträglichkeit (EU-Richtlinie 89/336/EWG) entsprechen, d.h. sie müssen mit den folgenden Normen:
- Funkentstörung gemäß DIN EN 55015
- Störfestigkeit gemäß DIN EN 61547
in Übereinstimmung sein.

Alle Betriebsgeräte müssen mit dem VDE-, ENEC- und CE-Zeichen versehen sein und alle relevanten europäischen und internationalen Normen für Sicherheit und Arbeitsweise erfüllen. Alle Betriebsgeräte müssen automatisch reversibel gegen Übertemperatur, Kurzschluss, Überlast und Leerlauf geschützt sein. Außerdem müssen alle Betriebsgeräte über eine Sicherheitsabschaltung verfügen, welche bei Lampenausfall unnötige Zündversuche und eine mögliche Überhitzung verhindert.
Der Wirkungsgrad von LED-Netzteilen muss mindestens 85% betragen. Falls nicht anders angegeben beträgt die Lebensdauer der Betriebsgeräte mindestens 50.000 h bei höchster Wärmebelastung (Tc=70°C) und max. 10% Ausfallrate.
Alle Betriebsgeräte müssen mit der Lichtsteuerung als ein optimal aufeinander abgestimmtes System betrieben werden, um Flackern und/ oder Störungen bei der Dimmbarkeit der LED-Leuchten zu vermeiden.

3.3 Betriebsgeräte müssen VDE 0560 entsprechend und mit F oder FP (flamm- oder flamm- und platzsicher) gekennzeichnet sein. Sie sind PCB-frei auszuführen.

3.4 Alle Leuchten müssen mit wärmebeständigen Leitungen gemäß o. g. Normen verdrahtet sein. Leuchten und Anschlussklemmen müssen, wenn nicht anders im Ausschreibungstext vermerkt, für primärseitige, 5-polige Durchgangsverdrahtung ggf. zzgl. Steuerleitung geeignet sein. Die Verkabelung zwischen Versorgungseinheit und Leuchte ist bei ausgelagerten Betriebsgeräten mit einzukalkulieren. Mit S gekennzeichnete Leuchten werden am Sicherheitsnetz betrieben. Bei Montagesituationen in denen das Mitführen (Schleifen) der Zuleitung erforderlich ist, sind ausschließlich halogenfreie Leitungen zu verwenden.

Bohrungen für Kabeldurchführungen sind zu entgraten und gegebenenfalls mit dem erforderlichen Kantenschutz zu versehen. Die Dichtigkeit eines Bauteils hinsichtlich seiner Schutzart darf hierdurch nicht eingeschränkt sein. Im Bedarfsfall ist diese durch zusätzliche Maßnahmen zu erhalten bzw. wiederherzustellen.
Die  Leuchtenlängen pro Versorgungseinheit sind zu maximieren. Es sind die werkseitig angegebenen Maximalabstände einzuhalten, falls Netzteile und Konverter ausgelagert werden. Für eine einfachere Bedienung und Übersichtlichkeit ist es erforderlich, ausgelagerte Leuchtenelemente (z.B. Verkabelung, Versorgungs- oder Steuereinheiten, etc.) mit Kennzeichnungen zu versehen. Die Beschilderung soll alle Anlagenbauteile erfassen und ist mit einzukalkulieren.

Die Anordnung der Leuchtenelemente ist so festzulegen, dass die Revisionierbarkeit mühe- und gefahrlos möglich ist. Revisionsarbeiten aller Art müssen ohne Zerstörung von Bauteilen machbar sein. Dies gilt auch für eine spätere Demontage.

Elektrische Einbauteile und Verdrahtungen in Leuchten, die als durchgehendes Lichtband angeordnet werden sollen, müssen 5-polige Verbindungsklemmen aufweisen. Für die Leitungsführung müssen entsprechende Halterungen in den Leuchten vorhanden sein. Für alle Leuchten, die mehr als einen Schalt- bzw. Dimmkreis enthalten, müssen die Klemmen so ausgelegt sein, dass die Schaltkreise für Serienschaltung werkzeuglos auf mindestens zwei getrennte Leiter aufgeteilt werden können. Dies gilt auch für den getrennten Anschluss vom Notlicht, der in der Leuchte vorgesehen sein kann. Die innere Verdrahtung von Leuchten muss bis 105°C wärmebeständig sein und die zum Lieferumfang gehörende Durchgangsverdrahtung muss ebenfalls diesen Bedingungen genügen. Bei Durchgangsverdrahtungen in Leuchten mit der Schutzart IP 50 und höher müssen werkseitig Vorkehrungen zum mechanischen Schutz der Leitungen und zur Erhaltung der Leuchtenschutzart vorhanden sein.

3.5 Alle Montageteile sind mit Rücksicht auf alle Anbauteile stets absolut verwindungssteif und drucksteif horizontal und vertikal auszuführen. Abhängungen müssen stets mit dem Projekt-Statiker koordiniert werden. Die Nivellierung von Pendelleuchten erfolgt nach Angabe Lichtplaner und in Abstimmung mit Architekt und AG.

Für alle zum Einsatz kommenden Befestigungsmaterialien (z. B. Schrauben, Dübel, Haken etc.) sind unaufgefordert die entsprechenden Verwendungsnachweise gem. DIN vor Montagebeginn dem AG vorzulegen. Soweit der Baukörper aus einer Stahlkonstruktion besteht, dürfen zur Befestigung ohne Genehmigung des Prüfstatikers keine Bohrungen oder Schweißungen in bzw. an statisch tragenden Teilen durchgeführt werden. In solchen Fällen sind ausschließlich typengeprüfte Aufhängeklammern vorzusehen. Halfenschienen dürfen, soweit vorhanden, für Befestigungen mitbenutzt werden. Die Leuchten müssen eine Befestigungsvorrichtung besitzen, die ein Justieren der Leuchte in der Höhe und zur Seite ermöglicht. Bei Scheinwerfern ist ein Mindestabstand zu angestrahlten Flächen nach Herstellerangabe zu beachten. Bei Bodeneinbauleuchten sind die Oberflächentemperaturen des Leuchtenabschlussglases gegebenenfalls zu berücksichtigen.

3.6 Die Leuchtenkonstruktion ist so umzusetzen, dass die Bauart dem Brandschutz-Kennzeichen entspricht. Kondensatoren müssen VDE 0560 entsprechend und mit F oder FP (flamm- oder flamm- und platzsicher) gekennzeichnet sein.

3.7 Alle Leuchten und Geräte müssen den Unfallverhütungsvorschriften genügen. Auf die Anwendung und Bestimmungen des Maschinenschutzgesetzes und den zugehörigen Durchführungsbestimmungen in der jetzt gültigen Fassung wird ausdrücklich hingewiesen.

3.8 Spiegelreflektoren müssen aus Reinstaluminium hergestellt werden. Die Oberfläche muss elektrolytisch geglänzt und eloxiert werden, griffunempfindlich sein und darf nicht korrodieren. Außerdem darf keine Farbzerlegung auftreten. Der Mindestreinheitsgrad des Aluminiums muss bei Reflektormattem Material 99,98 betragen.

Reflektoren müssen selbsttätig in die elektrische Schutzmaßnahme einbezogen sein, ohne dass Leitungen zwischen Reflektor und Leuchtengehäuse anzuschließen sind. Sie sollten ferner einfach montierbar und demontierbar sein. Reflektorverschlüsse sowie zugehörige Befestigungsmittel, wie z.B. Schrauben, Nieten, Bügel, Scharniere und Hebel dürfen bei eingesetztem Entblendungsraster nicht sichtbar sein.

3.9 Lichtbänder sind in maximale Teillängen aufzuteilen und pro Versorgungseinheit zu maximieren.  Dunkelstellen sind zu vermeiden für ein nahtlos durchlaufendes Lichtbild an Stoßfugen. Die Montage erfolgt absolut in Waage, fluchtend, torsions- und spannungsfrei in Linienanordnung.

3.10 Bei Büro-Arbeitsplatz-gerechten Leuchten (BAP-tauglich) ist eine Blendungsbegrenzungsanforderung (UGR < 19 bei L <3.000cd/m2 bei 60°) zwingend erforderlich.

3.11 Alle LED-Leuchten und Leuchtmittel sind zwingend aus einem Fine Binning zu liefern und für das gesamte Projekt sind alle LED Produkte eines Produkttyps aus derselben Hersteller-Charge mit der gleichen Identifikationsnummer zu liefern, da Farbverschiebungen bei LED-Leuchten dringend zu vermeiden sind. Die Lichtfarbe von LEDs darf maximal um 100 K vom angegebenen Wert abweichen. Die Farbortabweichungen dürfen die angegebenen Werte (Mac Adam Ellipsen, SDCM) (ZVEI) über die Lebensdauer nicht überschreiten. Ein CRI </= 80 darf nicht unterschritten werden. Die Kühlkörper und/ oder die passive Kühlung von LED-Leuchten müssen ausreichend dimensioniert sein, um eine gute Wärmeableitung und das Einhalten der Bemessungslebensdauer zu gewährleisten. Falls in den Positionen nicht anders beschrieben, darf die Bemessungslebensdauer der LED 50.000 h (L80/B10) nicht unterschreiten. Eine Vermeidung störender Mehrfach-Schattenbildung ist zu erzielen.

Alle LED-Komponenten dürfen nur mit den dafür vorgesehenen und getesteten Betriebsgeräten als ein optimal aufeinander abgestimmtes Gesamtsystem betrieben werden, um eine bestmögliche Funktion zu gewährleisten.

3.12 Leuchten für den Außenbereich müssen stets das Eindringen von Feuchtigkeit und Fremdkörper verhindern, um die elektrische Sicherheit der Betriebsmittel zu gewährleisten. Falls in den Positionen nicht anders beschrieben, müssen alle Leuchten ein dem Montageort entsprechenden, außenraumtauglichen Staub- und Feuchtigkeitsschutz (Schutzart), gekennzeichnet durch die IP-Kennziffer, besitzen. Die in den Positionen angegebene Schutzart bezieht sich auf die bestimmungsgemäße Gebrauchslage der Leuchte. Für das Einhalten der Schutzart ist sowohl der Errichter bei der Montage als auch der Betreiber während der Gebrauchsdauer der Beleuchtungsanlage verantwortlich. Um bei der Installation die angegebene Schutzart der Leuchte einzuhalten, sind mitgelieferte Dichtungsmittel für Leitungseinführungen und Befestigungsstellen zu verwenden und die Hinweise der Montageanleitung zu beachten.

3.13 Vor der Montage der neuen Leuchten ist die vorhandene Stromführung nach dem Rückbau der Altleuchten zu überprüfen. Es ist sicherzustellen, dass sämtliche Leitungen fachgerecht geschützt und ordnungsgemäß isoliert sind. Beschädigte Kabel oder unzureichender Schutz sind vor der Befestigung der neuen Leuchten instand zu setzen. Endkappen und Schutzmaßnahmen sind nach den anerkannten Regeln der Technik anzubringen und zu kontrollieren.

3.14 Die nachfolgend beschriebenen Leistungen dürfen ausschließlich von fachlich qualifizierten Unternehmen ausgeführt werden, die über nachweisliche Erfahrung in der Inbetriebnahme, Parametrierung und Dokumentation von KNX- und DALI-Lichtsteuerungsanlagen verfügen.
Der Auftragnehmer muss mit der Adressierung, Gruppierung, Szenenbildung und Parametrierung von DALI-Betriebsgeräten innerhalb bestehender KNX/DALI-Systeme vertraut sein. Dies schließt insbesondere den sicheren Umgang mit bestehenden Anlagen, das Auslesen vorhandener Parameter sowie deren Übertragung auf neue Betriebsgeräte ein.

Weiterhin wird vorausgesetzt:
- Erfahrung in der Inbetriebnahme im laufenden Betrieb bestehender Anlagen
- Sicherer Umgang mit KNX-Engineering-Tools (z. B. ETS) sowie gängigen DALI-Konfigurationstools
- Fähigkeit zur vollständigen und nachvollziehbaren Dokumentation der ausgeführten Leistungen
Der Auftragnehmer trägt die Verantwortung dafür, dass durch die Arbeiten keine bestehenden Funktionen, Szenen oder Gruppenzuordnungen der KNX/DALI-Anlage beeinträchtigt werden. Eventuelle Abweichungen oder notwendige Anpassungen sind vor Ausführung mit dem Auftraggeber abzustimmen.

3.15 In den Positionen werden die Positionsnummern mit Erweiterungen versehen. Diese bedeuten folgendes:

Typ ....N: Notlichtposition
Typ ....M: Montageposition
Typ ....S: Steuerungsposition
Typ ....D: Demontageposition
Typ  .E Entsorgungsposition
Typ  .M Montageposition

3.16 Leuchten sind so zu installieren, dass die Anschlussleitung länger als die Fangseile ausgeführt ist. Dadurch wird im Ernstfall eine Zugbelastung auf der 230-VAC-Klemme vermieden.
Alternativ ist die Zuleitung zu verlängern, um diese Anforderung zu erfüllen und die elektrische Sicherheit nach DIN VDE 0100-559 zu gewährleisten.

3.17 Die Treiber sind so auszulegen, dass der NFC-eingestellte Nominalstrom dem im Leistungsverzeichnis definierten Leuchtenlichtstrom entspricht. Der einstellbare Strombereich umfasst mindestens ±40% um diesen Nominalwert (z. B. 60-140% des Nominalstroms), um eine zusätzliche Aussteuerung zu ermöglichen.

C. LED-Umrüstung - Sammlungsbeleuchtung, Termine

Modernisierungsmaßnahmen Museumsbeleuchtung im Rahmen des Projekts "Investition nationale Kultureinrichtungen Deutschland"

Die in diesem Leistungsverzeichnis aufgeführten Projektabschnitte einschließlich der dort angegebenen genauen Daten verstehen sich als vorläufige Angaben. Sie basieren auf dem zum Zeitpunkt der Erstellung des Leistungsverzeichnisses vorliegenden Projektstand. Änderungen und Anpassungen der Zeitangaben sowie der Leistungsphasen behalten sich der Auftraggeber und die beteiligten Planer im weiteren Projektverlauf vor, um den tatsächlichen Zeit- und Leistungsbedarfen gerecht zu werden.

Konkretisierungsraum:

Erklärung des Umbauablaufs im Konkretisierungsraum mit der Musterserie (3500K und 4000K)
Im Konkretisierungsraum erfolgt der Umbau zur Präsentation und Beurteilung der neuen LED-Leuchten in mehreren aufeinanderfolgenden Schritten. Ziel der Bemusterung im Konkretisierungsraum ist es, beide Lichtfarben (3500 K und 4000 K) praxisnah zu erproben, ihre Wirkung im Raum und auf Kunstwerken zu vergleichen und anschließend eine Entscheidung über die endgültige Ausstattung zu treffen.
Ablauf der Arbeiten:
- Vorbereitende Maßnahmen im Konkretisierungsraum:
  Absichern des Arbeitsbereichs, Bereitstellung des erforderlichen Werkzeugs und Materials, Schutz der vorhandenen Einrichtung bzw. der Bausubstanz.
- Abbau und Reinigung der Lichtsegel:
  Fachgerechtes Demontieren der vorhandenen Lichtsegel von der Decke und gründliche Reinigung.
- Ausbau der Bestandsleuchten:
  Entfernen der bestehenden Leuchten und Vorbereitung der Anschlusspunkte für die neuen LED-Module.
- Einbau der LED-Musterserie (3500 K und 4000 K):
  Zur direkten Vergleichbarkeit werden beide Lichtfarben in festgelegten Bereichen des Raums installiert. Aufgrund der Erreichbarkeit muss die Installation teils von oben aus der Befahranlage (Einstieg über die RWA-Fenster) und teils mittels Hebebühne von unten erfolgen. Dieses Vorgehen ist während des Umbaus in allen anderen Ausstellungsbereichen zu wählen. Eine Ausnahme stellt die Grabbe-Halle mit einer Arbeitshöhe von ~16 m dar. Für die Arbeit an den unten hängenden Leuchten ist hier ein Gerüst notwendig. Das Einbringen einer ausreichend großen Hebebühne ist aufgrund von Bauarbeiten auf dem Grabbeplatz voraussichtlich nicht möglich.
- Montage der Lichtsegel:
  Wiederanbringen der gereinigten Lichtsegel.
- Raumvorbereitung und Einräumen der Kunst:
  Wiederherstellung der ursprünglichen Raumsituation und Anordnung der Kunstwerke zur authentischen Beurteilung der Lichtwirkung.
- Begutachtung durch das Gremium:
  Fachliche Bewertung beider Lichtfarben hinsichtlich Lichtwirkung, Farbwiedergabe und Raumstimmung.
- Herbeiführen der Entscheidung:
  Auswahl der bevorzugten Lichtfarbe auf Grundlage der Gremienentscheidung.
- Vorbereitungen für die zweite Umrüstung/ Lichtsegel abbauen:
  Räumen des Arbeitsbereichs und Vorbereitung für eine Rückrüstung auf ursprüngliche Installation. Abbau der Lichtsegel.
- Rückrüstung:
  Ausbau der Musterleuchten und Umbau auf vorherige Bestandsbeleuchtung.
- Montage Lichtsegel:
  Endgültige Installation der Lichtsegel.
- Abnahme Musterraum
  Vorbereiten des Raums für die Endabnahme, Reinigung, Malerarbeiten und wiederholtes Einräumen der Kunst.
- Vorbereitung auf Endabnahme:
  Kontrolle der Arbeiten, Funktionsprüfung und abschließende Freigabe.

Für Los 1:
Liefertermin Leuchten mit Montage 2026: bis spätestens 15.12.2026
Dies umfasst folgende Leuchtentypen:
Typ 10
Typ 10.N
Typ 11
Typ 11.N
Typ 85
Typ B21

Für die folgenden Leuchten ist sicher zu stellen, dass die jeweiligen LEDs alle aus einer Charge stammen, sodass Farbabweichugen vermieden werden. Dies gilt für Typ 01, 01.N, 91, 91.N, 92, 92.2, 93:

Liefertermin Leuchten 2026 (Henkelgalerie): bis spätestens 01.10.2026
Dies umfasst folgende Leuchtentypen:
Typ 01
Typ 01.N

Montage Leuchten 2026 (Henkelgalerie): 05.10.2026 - 24.11.2026
Dies umfasst folgende Leuchtentypen:
Typ 01
Typ 01.N

Liefertermin Leuchten 2026 (Konkretisierungsraum): bis spätestens 07.07.2026
Dies umfasst folgende Leuchtentypen:
Typ 91.B
Typ 92.B

Montage Leuchten 2026 (Umbauphase 1, 3500K/4000K Konkretisierungsraum):
08.07.2026 - 16.07.2026
Dies umfasst folgende Leuchtentypen:
Typ 91.B
Typ 92.B

>> Beurteilung des Konketisierungsraumes (Typ 91.B und Typ 92.B): 20.07.2026

Liefertermin Leuchten 2026 (RR Galerie): bis spätestens 30.09.2026
Lichtfarbe wird am 20.07.2026 bestätigt.
Dies umfasst folgende Stückzahlen von folgenden Leuchtentypen:
Typ 91 (75 Stück)
Typ 91.N (18 Stück)
Typ 92 (114 Stück)

Montage Leuchten 2026 (RR Galerie):
Hälfte 1: 05.10.2026 - 27.11.2026
Hälfte 2: 18.01.2027 - 10.03.2027
Dies umfasst folgende Stückzahlen von folgenden Leuchtentypen:
Typ 91 (75 Stück)
Typ 91.N (18 Stück)
Typ 92 (114 Stück)

Liefertermin Leuchten 2026 (Sammlung): bis spätestens 09.12.2026
Lichtfarbe wird am 20.07.2026 bestätigt.
Dies umfasst folgende Stückzahlen von folgenden Leuchtentypen:
Typ 91 (206 Stück)
Typ 91.N (50 Stück)
Typ 92 (126 Stück)

Liefertermin Leuchten 2026 (Grabbehalle): bis spätestens 01.12.2026
Lichtfarbe wird am 20.07.2026 bestätigt.
Dies umfasst folgende Stückzahlen von folgenden Leuchtentypen:
Typ 91 (80 Stück)
Typ 91.N (16 Stück)

Rechnungstellung für alle 2026 gelieferten und montierten Leuchten 2026:
bis spätestens 09.12.2026

Liefertermin Muster 93.B 2027 (Grabbehalle): bis spätestens 24.02.2027
Lichtfarbe wird am 20.07.2026 bestätigt.
Dies umfasst folgende Leuchtentypen:
Typ 93.B (1 Stück)

Liefertermin Leuchten 2027 (Grabbehalle): bis spätestens 24.05.2027
Lichtfarbe wird am 20.07.2026 bestätigt.
Dies umfasst folgende Leuchtentypen:
Typ 93 (116 Stück)

Montage Leuchten 2027 (Grabbehalle): 24.05.2027 - 16.07.2027
Dies umfasst folgende Leuchtentypen:
Typ 91 (80 Stück) (aus Lieferung 2026)
Typ 91.N (16 Stück) (aus Lieferung 2026)
Typ 93 (116 Stück)

Liefertermin Leuchten 2027 (Sammlung): bis spätestens 22.03.2027
Lichtfarbe wird am 20.07.2026 bestätigt.
Dies umfasst folgende Leuchtentypen:
Typ 92.2 (182 Stück)

Montage Leuchten 2027 (Sammlung):
Hälfte 1: 12.04.2027 - 14.05.2027
Hälfte 2: 24.06.2027 - 23.07.2027
Dies umfasst folgende Leuchtentypen:
Typ 91 (206 Stück) (aus Lieferung 2026)
Typ 91.N (50 Stück) (aus Lieferung 2026)
Typ 92 (308 Stück) (182 Stück aus 2027 und 126 Stück aus Lieferung 2026)

Rechnungstellung für alle 2027 gelieferten und montierten Leuchten 2027:
bis spätestens 01.12.2027

Installation Kunstlicht/ Baustelleneinrichtung:
Die Installation in den öffentlichen Bereichen (Foyer, Garderoben, Zugänge zum WC, die öffentlichen WCs) kann nur Montags erfolgen, da das Museum in dieser Zeit geschlossen ist. Die Arbeitsplätze, wie auch Technik - und Erschließungsbereiche, interne WCs usw., sind in Absprache mit der Projektsteuerung K20 auch werktags möglich. Für die Ausstellungbereiche werden die entsprechenden Bereiche gemäß der oben aufgeführten Zeitfenster geschlossen.

## 00 Leistungsbeschreibung Beleuchtung

### Gewerk 01 Los 1 Sonderleuchten

**01.10 BESTANDSAUFNAHME UND ÜBERPRÜFUNG DER VORHANDENEN INFRASTRUKTUR**
*** Pauschalposition
Vor der Bemusterung, Lieferung und finalen Montage der Leuchten ist eine umfassende Bestandsaufnahme durchzuführen und anzubieten. Ziel dieser Leistung ist es, die grundsätzliche Umsetzbarkeit der vorgesehenen Leuchtenertüchtigung bzw. eines vollständigen Leuchtentauschs zu überprüfen und sicherzustellen.
Im Rahmen der Bestandsaufnahme sind insbesondere folgende Punkte zu berücksichtigen:

Erfassung und Dokumentation der vorhandenen Leuchten inklusive Montagesituation, Abmessungen und Anschlussarten

Prüfung der bestehenden Elektroinstallationen, insbesondere der Verkabelung und Absicherung, auf Funktionsfähigkeit und Eignung für die geplanten Leuchten

Kontrolle der bestehenden Steuerungsinfrastruktur sowie Bewertung der Einbindungsmöglichkeiten der neuen Leuchten in das aktuelle System

Überprüfung der Kompatibilität mit dem zukünftigen Steuerungssystem inkl. Schnittstellen, Adressierbarkeit und Steuerungslogik

Feststellung etwaiger notwendiger Anpassungsmaßnahmen an der Infrastruktur, um eine normgerechte und funktionale Installation zu gewährleisten

Die Ergebnisse der Bestandsaufnahme sind in einem Bericht zusammenzufassen und dem Auftraggeber zur Verfügung zu stellen. Etwaige Abweichungen, Risiken oder empfohlene Anpassungsmaßnahmen sind dabei klar auszuweisen.
Menge: 1,000 psch

**01.20 TYP 01 LED EINHEIT FÜR LICHTDECKE, LED 4000 K, 32W/M, DIFFUSSTRAHLEND, IP20, DALI DIMMBAR**
Planungsparameter: Im Rahmen einer gewerkübergreifenden Ausführungsplanung sind die technischen, geometrischen und gestalterischen Daten des unten aufgeführten Herstellers und Produkts als Grundlage gewählt.

Gehäuse: Umbausatz für Lichtlinien (ca. 1.200 mm) in Lichtdeckenfeld aus dem Bestand; Folienrahmen der Bestandsleuchte wird wieder eingesetzt, Beschädigungen durch die Demontage sind nicht zulässig; es sind LED-Backlit-Beleuchtungssysteme (UV- und flimmerfrei) zu installieren; hierzu sind die Leuchtstofflampen durch LED-Einheit zu ersetzen; LED-Einheit mit einem zusätzliche Diffusorrohr; LED-Einheit ist auf einem Befestigungsblech zu positioniert; die Montage erfolgt auf wärmeoptimierten Aluminiumträgern; LED mit Reflektor gemäß Bestand ausgestattet, Reflektor ist zu erneuern; Abstand der LED-Einheiten zur unteren Foliendecke ist identisch zur Bestandssituation zu wählen, um ein gleiches Lichtbild zu erzeugen; elektrisches DALI Betriebsgeräte sind auszutauschen und in dem Lichtdeckenfeld zu integriert; die detaillierte Leuchtenentwicklung ist Bestandteil des Auftrags; die Beleuchtungsanlage muss eine absolut gleichmäßige und homogen Ausleuchtung über die gesamte Fläche sicherstellen; oberhalb der Lichtdecke befindet sich ein Oberlicht; eine abbildungs- und schattenfreien Tages- und Kunstlichthinterleuchtung der Membrane ist sicher zu stellen; ein Lichtdeckenfeld unter einem Oberlicht wird in 6 Felder unterteilt und ist mit einem umlaufenden Montagerahmen versehen; IP20

Abmessungen Lichtdecke:
Gestalterische Abmessungen der Untersicht:
Länge Untersicht: 16.040 mm
Breite Untersicht: 2.600 mm
Länge Spannrahmen: 2.637 mm
Breite Spannrahmen: 2.460 mm
Länge Lichtelement ca.:  1.200 mm
Höhe Gesamtsystem: 800 mm

Die angegebenen Maße sind aus architektonischen Gründen einzuhalten. Falls ein gleichwertiges Produkt angeboten wird, muss die Passgenauigkeit nachgewiesen werden.

Lichttechnik: gemäß Vorbemerkungen und ZTV-Beleuchtung Punkt 3. Technische Anforderungen;

Lichttechnische Kenndaten:
Lichtverteilung: direkt abstrahlend, diffus

Leuchtmittel:
Leuchtmittel LED-Linear-Modul / High Efficiency
Systemleistung pro Spannrahmenfeld.:  max. 308 W;
Systemleistung pro Lichtlinie:  max. 32W/m
Leuchtenlichtstrom pro Spannrahmenfeld: min. 32.000 lm;
Leuchtenlichttrom pro Lichtlinie:  min. 3300/m
Lichtausbeute LED+ Diffusor:  ≥ 103 lm/W
Lichtfarbe:  4000 K; (Lichtfarbe wird in Abhängigkeit von der Bemusterung 91.B1, 91.B2, 92.B1, 92.B2 nach der abschließenden Festlegung vorgegeben)
Farbwiedergabeindex:  CRI ≥ 90
  R9 ≥ 90
  TM-30 Rf ≥ 92/ Rg 98-101
  UV-frei & IR-frei
Farbtoleranz:  ≤ SDCM 3 (MacAdams)
Lebensdauer:  ≥ 50.000 h (L90/B10)

Elektrische Ausrüstung: gemäß Vorbemerkungen und ZTV-Beleuchtung; anschlussfertig vorverdrahtet; inkl. DALI Betriebsgerät (z.B. Tridonic); Dimmbereich von 1-100% zum störungsfreien, flickerfreien Betrieb der LEDs (Dimmverfahren ist entsprechend zu wahlen ); max. 2 Leitungseinführungen zur Durchverdrahtung der Netzanschlussleitung, Anschlussklemme zum Anschluss und zur Durchverdrahtung geeignet;

Zubehör: gemäß Vorbemerkungen und ZTV-Beleuchtung; alle leuchtenspezifische Zubehörteile zur Befestigung innerhalb der Lichtdecken;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Leuchtdichtemessung: In der Bestandsituation wurde eine Leuchtdichtemessung durchgeführt. Die Ergebnisse dieser Leuchtdichtemessung werden den Bietern bei der Begehung zur Verfügung gestellt. Die Ergebnisse der Leuchtdichtemessung sind Bestandteil der Ausschreibungsunterlagen und Grundlage für die vertraglich geschuldete Leistung im Rahmen der Erstellung der Bemusterung und für die Erfüllung des Auftrages. Die Ergebnisse der Leuchtdichtemessung stellen die Referenz für den Werkerfolg dar.
Bei Abnahme der geschuldeten Leistung wird eine Überprüfungsmessung stattfinden. Die Ergebnisse der Überprüfungsmessung bei Abnahme müssen den Ergebnissen der Leuchtdichtemessung entsprechen. Eine Abweichung zur Messung ist maximal um +10% zulässig.

Information zur Montage: nach Abschluss aller Malerarbeiten betriebsfertige Montage; in Position Typ 01.M aufzuführen

Werkstattzeichnung: vor Fertigungs- und Montagebeginn sind unaufgefordert sämtliche Werkstattzeichnungen bis M1:1 zur Freigabe dem AG vorzulegen;
Zur Abgabe des Angebotes ist eine Zeichnung der Leuchte in der Lichtdecken beizufügen;

Lieferumfang: für Lichtlinie (ca. 1.200 m) wie zuvor beschrieben inkl. Leuchtmittel, Zubehör; die Stückzahl ist Basis der Kalkulation und ist nach Aufmaß vor Ort zu bestätigen; inkl. Werkstattzeichung

Fabrikat: Rentex; oder gleichwertig;

Typ: K20.01

Angebotenes Fabrikat:
Typ: ‘
Material € /Stck:
Menge: 210,000 St

**01.30 TYP 01.N LED EINHEIT FÜR LICHTDECKE, LED 4000 K, 220 W, DIFFUSSTRAHLEND, IP20, DALI DIMMBAR, MIT NOTLICHTFUNKTION**
Planungsparameter: Im Rahmen einer gewerkübergreifenden Ausführungsplanung sind die technischen, geometrischen und gestalterischen Daten des unten aufgeführten Herstellers und Produkts als Grundlage gewählt.

Gehäuse: wie Position Typ 01, jedoch mit Notlichtumschaltweiche von Eaton/CEAG (z.B. V-CG-SB Überwachungsmodul mit DALI-Steuereinheit), kompatibel und passend zur bestehenden Eaton/CEAG Notlichtanlage, verbaut sind folgende Sicherungskomponenten von Eaton SKU CG-S 2 x 3A (max. 250 A); mit DALI Betriebsgerät mit einem Einschaltstrom von max. 31A; mit dem Angebot ist das Eaton/CEAG Formblatt "Anforderungen an elektrische dimmbare DALI-Betriebsgeräte für Leuchten fremder Hersteller" einzureichen und der maximale Einschaltstrom der Leuchte anzugeben; vor dem Austausch muss das neue Modul bzgl. der Notlichtanlage nochmals einer Kompatibilitätsprüfung unterzogen werden und diese ist schriftlich zu dokumentieren; ev. auftretenden Bedenken sind zeitnah zu kommunizieren; derzeitiges Fabrikat: CEAG COOPER Safety V-CG-SB

Abmessungen wie Position Typ 01;

Die angegebenen Maße sind aus architektonischen Gründen einzuhalten. Falls ein gleichwertiges Produkt angeboten wird, muss die Passgenauigkeit nachgewiesen werden.

Lichttechnik: gemäß Vorbemerkungen und ZTV-Beleuchtung Punkt 3. Technische Anforderungen; wie Position Typ 01;

Lichttechnische Kenndaten: wie Position Typ 01;

Leuchtmittel: wie Position Typ 01;

Elektrische Ausrüstung: gemäß Vorbemerkungen und ZTV-Beleuchtung; wie Position Typ 01 jedoch mit Notlichtumschaltweiche und DALI Betriebsgerät mit einem Einschaltstrom von max. 31A;

Zubehör: gemäß Vorbemerkungen und ZTV-Beleuchtung; alle leuchtenspezifische Zubehörteile zur Befestigung; wie Position Typ 01;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Information zur Montage: nach Abschluss aller Malerarbeiten betriebsfertige Montage; in Position Typ 01.M aufzuführen

Werkstattzeichnung: vor Fertigungs- und Montagebeginn sind unaufgefordert sämtliche Werkstattzeichnungen bis M1:1 zur Freigabe dem AG vorzulegen;

Lieferumfang: für Lichtlinie (ca. 2.400 m) wie zuvor beschrieben inkl. Leuchtmittel, Zubehör; die Stückzahl ist Basis der Kalkulation und ist nach Aufmaß vor Ort zu bestätigen.

Fabrikat: Rentex oder gleichwertig;

Typ: K20.01N inkl. Notlichtumschaltweiche von Eaton/CEAG (z.B. V-CG-SB)

Angebotenes Fabrikat:
Typ:
Material € /Stck:
Menge: 28,000 Stk

**01.40 TYP 01.B BEMUSTERUNG FÜR TYP 01**
Ein Lichtdeckenfeld (4x 2.400mm LED-Leuchtelemente) ist vorab des abschließenden Bestellvorgangs zur abschließenden Freigabe nach Klärung aller Details betriebsfertig (nach Anweisung durch den AG) als Muster inkl. aller Leuchten- und Zubehörteile zu liefern und zu bemustern (mind. 10 Wochen vor Installation); eventuell erfolgt eine bauseitige Montage an entsprechender Konstruktion durch den Auftragnehmer; Ziel der Bemusterung ist es, die Qualitätsanforderungen in funktioneller, technischer, materieller/gestalterischer Hinsicht sicherzustellen und zu veranschaulichen; die Bemusterung beinhaltet Leuchte, Bestellung, Transport, Präsentation und Abtransport; Sämtliche Bemusterungen sind so durchzuführen, dass bei einer Nichtfreigabe beim ersten Anlauf genügend Zeit für Korrekturen und erneute Prüfung vorhanden sind. Materialfreigaben für die Produktion dürfen erst nach erfolgter, erfolgreicher Prüfung mit schriftlicher Freigabe durch den AG erfolgen;
Menge: 1,000 Stk

**01.50 TYP 01.M MONTAGE FÜR TYP 01 UND TYP 01.N**
Aufmaß vor Ort zur Bestimmung der Leuchtenanzahl; nach Abschluss aller eventuell ausgeführten Malerarbeiten betriebsfertige Montage; Leuchte innerhalb bauseits vorhandener Lichtdeckenfelder einsetzen; Folie ist zu reinigen; Montageanleitung des Herstellers ist zwingend zu berücksichtigen; Montage absolut in Waage, spannungsfrei; Lichteinsatz betriebsfertig einsetzen; nach Rückbau der bestehenden Leuchtenbestandteile bzw. der Bestandsleuchten wird die Anschlussleitung auf Tauglichkeit überprüft; betriebsfertiger Anschluss an Stromversorgung; Inbetriebnahme; bündiges Einsetzen des Folienrahmens;

Montagehöhe: ca. 6,5 m über OKFFB erforderliche Montagehilfen (Rüstung etc.) sind mit einzukalkulieren; Max. Flächenbelastung p=5,5 kN/m²
Menge: 238,000 Stk

**01.60 TYP 01.S - EINBINDUNG UND ADRESSIERUNG NEUER DALI-BETRIEBSGERÄTE IN BESTEHENDE KNX/DALI-STEUERUNGSANLAGE**
Vor der Demontage der vorhandenen Betriebsgeräte sind sämtliche bestehenden DALI-Parameter der Bestandsleuchten auszulesen. Dies umfasst insbesondere:
- DALI-Adressen
- Gruppenzugehörigkeiten
- Szenen- und Dimmwerte
Die Zuordnung der DALI-Adressen kann ergänzend den Bestandsplänen entnommen werden.
Die ausgelesenen Parameter sind vollständig und unverändert auf die neuen DALI-Betriebsgeräte zu übertragen. Dabei ist auf eine identische Adressierung und Gruppenzuordnung zu achten.
Jedes DALI-Betriebsgerät ist eindeutig zu adressieren (keine Doppeladressierung).
Die Überprüfung, Funktionskontrolle, Bestätigung und Dokumentation der ordnungsgemäßen Funktion aller angeschlossenen Leuchten innerhalb der bestehenden KNX/DALI-Anlage ist Bestandteil dieser Leistungsposition.
Nach Abschluss der Arbeiten ist eine vollständige Dokumentation der DALI-Adressen und Zuordnungen auf Grundlage der Planunterlagen zu erstellen und zu übergeben.
Menge: 238,000 St

**01.70 TYP 01.D DEMONTAGE DER BESTANDSBELEUCHTUNG FÜR TYP 01 UND TYP 01.N**
Im Vorfeld von möglichen Ausbesserungs- und Malerarbeiten sind die vorhandenen Leuchtenbestandteile bzw. die Bestandsleuchten (inkl. Leuchtstoffröhren, Vorschaltgeräte, Fassungen, Verkabelung oder ähnliches) zu demontieren. Die vorhandenen Spannfolien inkl. Rahmenkonstruktion der bestehenden Lichtdecken muss vorab vollständig demontiert werden. Die Demontage muss schonend und ohne Beschädigung der bestehenden Konstruktion erfolgen. Falls ein Austausch der Folien auf Grund der Alterung nötig ist, muss dies mit dem Auftraggeber abgestimmt werden, ob die optionale Position Typ 01.F beauftragt wird.

Montagehöhe: ca. 6,5 m über OKFFB erforderliche Montagehilfen (Rüstung etc.) sind mit einzukalkulieren; Max. Flächenbelastung p=5,5 kN/m²
Menge: 238,000 Stk

**01.80 TYP 01.E ENTSORGUNG DER BESTANDSBELEUCHTUNG FÜR TYP 01 UND TYP 01.N**
Im Anschluss an die Demontage der Leuchtenbestandteile bzw. der Bestandsleuchten sind diese zu entsorgen. Die vorhandene Beleuchtungstechnik (Leuchtengehäuse, Leuchtstoffröhren, Vorschaltgeräte, Fassungen, Verkabelung oder ähnliches) ist vollständig zu demontieren, sortenrein zu trennen und gemäß ElektroG nachweislich zu entsorgen. Entsorgungsnachweise sind dem Auftraggeber vorzulegen.
Menge: 238,000 Stk

**01.90 OPTIONAL - TYP 01.F AUSTAUSCH VON SPANNLICHTFOLIE**
*** Bedarfsposition ohne GB
Planungsparameter: Im Rahmen einer gewerkübergreifenden Ausführungsplanung sind die technischen, geometrischen und gestalterischen Daten des unten aufgeführten Herstellers und Produkts als Grundlage gewählt.

Gehäuse: Die Lichtdecken sind mit einem akustisch wirksamen Sichtgewebe und einer transparenten Staubschutzfolie neu zu bespannen;

Spannrahmen bauseits vorhanden: dreieckförmiges, scharfkantiges, verwindungssteifes Aluminiumstrangpressprofil mit eingearbeiteten Klemmnuten, unterseitig zur revisionierbaren Aufnahme von Diffusor- und oberseitig Staubschutzmembran; Diffusormembran mit Schattenfuge in Kopfkante des Dreieckprofils eingefalzt;

Staubschutzmembran oberhalb auf Abstand montiert;

Beide Folien werden naht- und faltenfrei gespannt; Verformung durch Folienspannung ist mittels Vorspannung der Profile auf die zulässigen Toleranzen zu reduzieren; umlaufend 1 Stck. Dichtlippe 12 - 18 mm schwarz; sämtliche Fugen sind nach örtlichem Aufmass zu fertigen und im Fugenbild mit 15 mm zu justieren;

Materialien Folie:

Technische Kenndaten Diffusormaterial: formstabil; UV-stabil; schwerentflammbar, B1, EN 13501-1: B-s1, d0 (schwer entflammbar, nicht brennend abtropfend); Rauchbildungsklasse Q1; Farbe weiß ähnlich RAL 9010; opak, transluzent; Flächen- gewicht ca. 250 g/qm; Transmission ca. 70% mit verbesserter Lichtstreuung; Reiß- probe: > 19 N/qmm (Längsrichtung); > 19 N/qmm (Querrichtung); Dehnprobe: > 200% (Längsrichtung); > 250% (Querrichtung); beständig gegen Säure, Laugen, Waschmittel, Alkohole, Öle, Fette, aliphatische Kohlenwasserstoffe, Benzin; abwaschbar mit handelsüblichem Fensterreinigungsmittel, Diffusor antistatisch, beschlag- und keimfrei;

RE-G-A01 Akustikgewebe, schallabsorbierend
Schallabsorptionsgrad aw = 0,60 / Schallabsorberklasse C
Brandschutzklasse B1; B-s1, d0 gemäß DIN EN 13501-01

RE-G-S01 Staubschutzfolie transparent
Brandschutzklasse B1; B-s2, d0 gemäß DIN EN 13501-01

Die Bespannung ist faltenfrei mit Spannkedersystem herzustellen.

Abmessungen Lichtdecke:
Gestalterische Abmessungen der Untersicht:
Länge Untersicht: 16.040 mm
Breite Untersicht: 2.600 mm
Länge Spannrahmen: 2.637 mm
Breite Spannrahmen: 2.460 mm
Höhe Gesamtsystem: 800 mm

Die angegebenen Maße sind aus architektonischen Gründen einzuhalten. Falls ein gleichwertiges Produkt angeboten wird, muss die Passgenauigkeit nachgewiesen werden.

Lichttechnik: gemäß Vorbemerkungen und ZTV-Beleuchtung Punkt 3. Technische Anforderungen;

Lichttechnische Kenndaten:
Lichtverteilung: direkt abstrahlend, diffus
Abbildungs- und schattenfreie Tages- und Kunstlichthinterleuchtung der Membrane;

Zubehör: gemäß Vorbemerkungen und ZTV-Beleuchtung; alle Zubehörteile zur Befestigung;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtenlieferung zu berücksichtigen, zu dokumentieren und mit dem AG abzustimmen;

Information zur Montage: nach Abschluss aller Malerarbeiten betriebsfertige Montage; ausgebaute Folien sind fachgerecht nach Vorgaben des Betreibers zu entsorgen. Bespannung in sauberer, beheizter Umgebung von mindestens 20° Raumtemperatur;

Werkstattzeichnung: vor Fertigungs- und Montagebeginn sind unaufgefordert sämtliche Werkstattzeichnungen bis M1:1 zur Freigabe dem Fachplaner/örtliche Bauleitung/Architekten vorzulegen;

Lieferumfang: wie zuvor beschrieben inkl. Leuchtmittel, Zubehör; die exakte Stückzahl ist nach Aufmaß vor Ort zu ermitteln.

Fabrikat: Rentex oder gleichwertig;

Typ: K20.01.F

Angebotenes Fabrikat:
Typ:  .
Material € /Stck:
Menge: 42,000 Stk

**01.100 OPTIONAL - TYP 01.RWA AUSTAUSCH VON AUSTAUSCH MOTOR ZUR ABSENKUNG DER LICHTDECKEN FÜR RWA ANLAGE**
*** Bedarfsposition ohne GB
Planungsparameter: Im Rahmen einer gewerkübergreifenden Ausführungsplanung sind die technischen, geometrischen und gestalterischen Daten des unten aufgeführten Herstellers und Produkts als Grundlage gewählt.

Gehäuse: Motor in Aluminiumgehäuse zur elektrischen Absenkung eines Rahmenelementes des Leuchtentyps 1 um max. 500 mm sind acht Rahmen gekoppelt an bauseitige RWA-Steuerung; jeweils 4 Stck. elektromotorische Absenkdämpfer zum kontrollierten Absenken nach Vorgabe der Bestandsanlage (CDC 25-600); diese sind mit entsprechenden Komponenten betriebsfertig auszutauschen; max. Zuglast 250N; max. Drucklast 250N bis 400 mm Hub; die Hubgeschwindigkeit ist gemäß der Bestandanlage 13,6 mm/s ist zu wählen; für die Zahnstange/Gewindestange und Getriebe darf kein Kunststoff verwendet werden, diese sind aus Edlestahl auszuführen; entsprechende RWA-Stellmotoren sind zu liefern, zu montieren und elektrisch anzuschließen; Auslösung durch bauseitigen Impuls über Rauchmelder oder Brandmeldezentrale; Hub- und Endlagen sind einzustellen und nach erfolgter Einstellung zu dokumentieren.

Abmessungen Lichtdecke:
Gestalterische Abmessungen der Untersicht:
Länge Untersicht: 16.040 mm
Breite Untersicht: 2.600 mm
Länge Spannrahmen: 2.637 mm
Breite Spannrahmen: 2.460 mm
Höhe Gesamtsystem: 800 mm

Die angegebenen Maße sind aus architektonischen Gründen einzuhalten. Falls ein gleichwertiges Produkt angeboten wird, muss die Passgenauigkeit nachgewiesen werden.

Zubehör: gemäß Vorbemerkungen und ZTV-Beleuchtung; alle Zubehörteile, sowie 4 Stck. Entriegelungsbeschläge mit elektromotorischem Antrieb (Hublänge, Haftkraft, Anzahl, Motorenlast, mit VdS-Zulassung und eingebautem Verpolschutz) mit einstellbarer Hubbegrenzung; Anschlussleitung; Befestigungsmaterial etc., sind im Einheitspreis zu berücksichtigen; diese sind gemäß Bestand zu wählen

Ersatzvorhaltung: neben einer fünf jährigen Garantie und über die ZTV- Beleuchtung ist eine Nachliefergarantie von 10 Jahren der Motoren sicherzustellen; gleiches gilt für die Nachlieferung, Vorhaltung und den Austausch von Ersatzteilen;

Information zur Montage: nach Abschluss aller Malerarbeiten betriebsfertige Montage; Austausch der vorhandenen Motoren im Rahmen der Montage des Leuchtentyps 1; die vorhandene Motoren sind vollständig zu demontieren, und gemäß ElektroG nachweislich zu entsorgen. Entsorgungsnachweise sind dem Auftraggeber vorzulegen. Im Rahmen der Montage ist eine koordinierte Einbindung der RWA-Funktion durchzuführen;

Werkstattzeichnung: vor Fertigungs- und Montagebeginn sind unaufgefordert sämtliche Werkstattzeichnungen bis M1:1 zur Freigabe dem Fachplaner/örtliche Bauleitung/Architekten vorzulegen;

Lieferumfang: wie zuvor beschrieben inkl. Leuchtmittel, Zubehör; die exakte Stückzahl ist nach Aufmaß vor Ort zu ermitteln.

Fabrikat: Rentex oder gleichwertig;

Typ: K20.01.M

Angebotenes Fabrikat:
Typ:
Material € /Stck:
Menge: 60,000 Stk

**01.110 TYP 10 LINEARE EINBAULEUCHTE, LED 3000 K, 35 W, DIFFUSSTRAHLEND, IP20, DALI DIMMBAR**
Planungsparameter: Im Rahmen einer gewerkübergreifenden Ausführungsplanung sind die technischen, geometrischen und gestalterischen Daten des unten aufgeführten Herstellers und Produkts als Grundlage gewählt.

Gehäuse: Umbausatz für Einbauleuchte aus dem Bestand; Abdeckung der Bestandsleuchte wird wieder eingesetzt, Beschädigungen durch die Demontage sind zu vermeiden; Leuchtstofflampe ist durch LED-Einheit zu ersetzen; LED-Einheit in gekantetem Reflektor positioniert; es ist zu prüfen, ob der Reflektor wiederverwendet werden kann; ein Ersatz des Reflektors ist mit einzukalkulieren; Reflektor aus Aluminium silber matt/tiefstrahlend; Abstand der LED-Einheiten zur unteren Abdeckung ist identisch zur Bestandsleuchte zu wählen, um ein gleiches Lichtbild zu erzeugen; inkl. aller benötigten Zubehörteilen, wie Befestigungsklammern, Leitungshalter; Verbinder; Endkappen usw.; elektrisches DALI Betriebsgerät ist auszutauschen und in der Leuchte oberhalb des Reflektors integriert; die detaillierte Leuchtenentwicklung ist Bestandteil des Auftrags; die Leuchte ist entsprechend der Vorgaben des LV unter Berücksichtigung der Ergebnisse der Begutachtung der Leuchte vor Ort und der Bemusterung zu entwickelt; IP20

Abmessungen:
Gesamthöhe:  160 mm
Breite:  100 mm
Länge:  1500 mm
Länge LED-Einheit: ca. 1450 mm
Lichtaustrittsöffnung:  1.480 * 80 mm

Die angegebenen Maße sind aus architektonischen Gründen einzuhalten. Falls ein gleichwertiges Produkt angeboten wird, muss die Passgenauigkeit nachgewiesen werden.

Lichttechnik: gemäß Vorbemerkungen und ZTV-Beleuchtung Punkt 3. Technische Anforderungen; Reflektor aus Reinst- aluminium, silber eloxiert, glänzend;

Lichttechnische Kenndaten:
Lichtverteilung: symmetrisch diffus abstrahlend,

Leuchtmittel:
Leuchtmittel  LED
Systemleistung:  max. 35 W;
Leuchtenlichtstrom:  min. 3500 lm;
Lichtfarbe:  3000 K;
Farbwiedergabeindex:  CRI >80
Farbtoleranz:  ≤SDCM 3 (MacAdams)
Lebensdauer:  ≥ 50.000h L80 B10

Elektrische Ausrüstung: gemäß Vorbemerkungen und ZTV-Beleuchtung; anschlussfertig vorverdrahtet; inkl. DALI Betriebsgerät; Dimmbereich von 1-100% zum störungsfreien, flickerfreien Betrieb der LEDs (Dimmverfahren ist entsprechend zu wahlen ); max. 2 Leitungseinführungen zur Durchverdrahtung der Netzanschlussleitung, Anschlussklemme zum Anschluss und zur Durchverdrahtung geeignet;

Zubehör: gemäß Vorbemerkungen und ZTV-Beleuchtung; alle leuchtenspezifische Zubehörteile zum Austausch und zur Befestigung innerhalb der Bestandleuchte;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Information zur Montage: nach Abschluss aller Malerarbeiten betriebsfertige Montage; in Position Typ 10.M aufzuführen

Werkstattzeichnung: vor Fertigungs- und Montagebeginn sind unaufgefordert sämtliche Werkstattzeichnungen bis M1:1 zur Freigabe dem AG vorzulegen;

Lieferumfang: wie zuvor beschrieben inkl. Leuchtmittel, Zubehör; die Stückzahl ist Basis der Kalkulation und ist nach Aufmaß vor Ort zu bestätigen.

Fabrikat: RSL; oder gleichwertig;

Typ: 23039-A012-001

Angebotenes Fabrikat:
Typ:
Material € /Stck:
Menge: 21,000 Stk

**01.120 TYP 10.N LINEARE EINBAULEUCHTE, LED 3000 K, 35 W, DIFFUSSTRAHLEND, IP20, DALI DIMMBAR, MIT NOTLICHTFUNKTION**
Planungsparameter: Im Rahmen einer gewerkübergreifenden Ausführungsplanung sind die technischen, geometrischen und gestalterischen Daten des unten aufgeführten Herstellers und Produkts als Grundlage gewählt.

Gehäuse: wie Position Typ 10, jedoch mit Notlichtumschaltweiche von Eaton/CEAG (z.B. V-CG-SB Überwachungsmodul mit DALI-Steuereinheit), kompatibel und passend zur bestehenden Eaton/CEAG Notlichtanlage, verbaut sind folgende Sicherungskomponenten von Eaton SKU CG-S 2 x 3A (max. 250 A); mit DALI Betriebsgerät (z.B. Tridonic 28004039) mit einem Einschaltstrom von max. 25A; mit dem Angebot ist das Eaton/CEAG Formblatt "Anforderungen an elektrische dimmbare DALI-Betriebsgeräte für Leuchten fremder Hersteller" einzureichen und der maximale Einschaltstrom der Leuchte anzugeben; vor dem Austausch muss das neue Modul bzgl. der Notlichtanlage nochmals einer Kompatibilitätsprüfung unterzogen werden und diese ist schriftlich zu dokumentieren; ev. auftretenden Bedenken sind zeitnah zu kommunizieren; derzeitiges Fabrikat: CEAG COOPER Safety V-CG-SB

Abmessungen wie Position Typ 10;

Die angegebenen Maße sind aus architektonischen Gründen einzuhalten. Falls ein gleichwertiges Produkt angeboten wird, muss die Passgenauigkeit nachgewiesen werden.

Lichttechnik: gemäß Vorbemerkungen und ZTV-Beleuchtung Punkt 3. Technische Anforderungen; wie Position Typ 10;

Lichttechnische Kenndaten: wie Position Typ 10;

Leuchtmittel: wie Position Typ 10;

Elektrische Ausrüstung: gemäß Vorbemerkungen und ZTV-Beleuchtung; wie Typ 10 jedoch mit Notlichtumschaltweiche und DALI Betriebsgerät (z.B. Tridonic 28004039) mit einem Einschaltstrom von max. 25A;

Zubehör: gemäß Vorbemerkungen und ZTV-Beleuchtung; alle leuchtenspezifische Zubehörteile zur Befestigung; wie Position Typ 10;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Information zur Montage: nach Abschluss aller Malerarbeiten betriebsfertige Montage; in Position Typ 10.M aufzuführen

Werkstattzeichnung: vor Fertigungs- und Montagebeginn sind unaufgefordert sämtliche Werkstattzeichnungen bis M1:1 zur Freigabe dem AG vorzulegen;

Lieferumfang: wie zuvor beschrieben inkl. Leuchtmittel, Zubehör; die Stückzahl ist Basis der Kalkulation und ist nach Aufmaß vor Ort zu bestätigen.

Fabrikat: RSL; oder gleichwertig;

Typ: 23039-A012-001 inkl. Notlichtumschaltweiche von Eaton/CEAG (z.B. V-CG-SB)

Angebotenes Fabrikat:
Typ:
Material € /Stck
Menge: 4,000 Stk

**01.130 TYP 10.B BEMUSTERUNG FÜR TYP 10**
Eine Leuchten ist vorab des abschließenden Bestellvorgangs zur abschließenden Freigabe nach Klärung aller Details betriebsfertig (nach Anweisung durch den AG) als Muster inkl. aller Leuchten- und Zubehörteile zu liefern und zu bemustern; eventuell erfolgt eine bauseitige Montage an entsprechender Konstruktion durch den Auftragnehmer; Ziel der Bemusterung ist es, die Qualitätsanforderungen in funktioneller, technischer, materieller/gestalterischer Hinsicht sicherzustellen und zu veranschaulichen; die Bemusterung beinhaltet Leuchte, Bestellung, Transport, Präsentation und Abtransport; Sämtliche Bemusterungen sind so durchzuführen, dass bei einer Nichtfreigabe beim ersten Anlauf genügend Zeit für Korrekturen und erneute Prüfung vorhanden sind. Materialfreigaben für die Produktion dürfen erst nach erfolgter, erfolgreicher Prüfung mit schriftlicher Freigabe durch den AG erfolgen;
Menge: 1,000 Stk

**01.140 TYP 10.M MONTAGE FÜR TYP 10 UND TYP 01.N UND TYP 10.N**
Aufmaß vor Ort zur Bestimmung der Leuchtenanzahl; nach Abschluss aller eventuell ausgeführten Malerarbeiten betriebsfertige Montage; Leuchteneinsatz in vorhandene Leuchte einsetzen; Abdeckung reinigen; Montageanleitung des Herstellers ist zwingend zu berücksichtigen; Montage absolut in Waage, spannungsfrei; Lichteinsatz sowie Leuchtenabdeckung betriebsfertig einsetzen; nach Rückbau der bestehenden Leuchtenbestandteile bzw. der Bestandsleuchten wird die Anschlussleitung auf Tauglichkeit überprüft; betriebsfertiger Anschluss an Stromversorgung; Inbetriebnahme; Einbau der vorkonfektionierten LED-Leuchteneinsätze vor Ort im Museum bei eingebautem Leuchtengehäuse, ohne deren Demontage;

Montagehöhe: ca. 3,50 m über OKFFB erforderliche Montagehilfen (Rüstung etc.) sind mit einzukalkulieren;
Menge: 25,000 Stk

**01.150 TYP 10.S - EINBINDUNG UND ADRESSIERUNG NEUER DALI-BETRIEBSGERÄTE IN BESTEHENDE KNX/DALI-STEUERUNGSANLAGE**
Vor der Demontage der vorhandenen Betriebsgeräte sind sämtliche bestehenden DALI-Parameter der Bestandsleuchten auszulesen. Dies umfasst insbesondere:
- DALI-Adressen
- Gruppenzugehörigkeiten
- Szenen- und Dimmwerte
Die Zuordnung der DALI-Adressen kann ergänzend den Bestandsplänen entnommen werden.
Die ausgelesenen Parameter sind vollständig und unverändert auf die neuen DALI-Betriebsgeräte zu übertragen. Dabei ist auf eine identische Adressierung und Gruppenzuordnung zu achten.
Jedes DALI-Betriebsgerät ist eindeutig zu adressieren (keine Doppeladressierung).
Die Überprüfung, Funktionskontrolle, Bestätigung und Dokumentation der ordnungsgemäßen Funktion aller angeschlossenen Leuchten innerhalb der bestehenden KNX/DALI-Anlage ist Bestandteil dieser Leistungsposition. Die Überprüfung hat mit der abschließenden Montage zu erfolgen, sodass benötigte Betriebs-/Hilfsmittel, wie Leitern, Gerüste und Steiger, noch vor Ort vorhanden sind.
Nach Abschluss der Arbeiten ist eine vollständige Dokumentation der DALI-Adressen und Zuordnungen auf Grundlage der Planunterlagen zu erstellen und zu übergeben.
Menge: 25,000 St

**01.160 TYP 10.D DEMONTAGE DER BESTANDSBELEUCHTUNG FÜR LEUCHTENTYP 10 UND TYP 10.N**
Im Vorfeld von möglichen Ausbesserungs- und Malerarbeiten sind die vorhandenen Leuchtenbestandteile bzw. die Bestandsleuchten (inkl. Leuchtstoffröhren, Vorschaltgeräte, Fassungen, Verkabelung oder ähnliches) zu demontieren.

Montagehöhe: ca. 3,50 m über OKFFB erforderliche Montagehilfen (Rüstung etc.) sind mit einzukalkulieren;
Menge: 25,000 Stk

**01.170 TYP 10.R REINIGUNG DER BESTANDSBELEUCHTUNG FÜR TYP 10 UND TYP 10.N**
Sämtliche Bestandsleuchten sind während des Einbauprozess der neuen Beleuchtungskomponenten gründlich zu reinigen und wieder ordnungsgemäß zusammenzubauen bzw. zu installieren. Eventuell anfallende Teile ohne weitere Funktion der alten Leuchten, wie z.B. alte Leuchtstofflampen, Vorschaltgeräte, Fassungen, Verkabelung oder ähnliches, sind sachgerecht zu entsorgen. (s. Typ 10.E)
Menge: 25,000 Stk

**01.180 TYP 10.E ENTSORGUNG DER BESTANDSBELEUCHTUNG FÜR TYP 10 UND TYP 10.N**
Im Anschluss an die Demontage der Leuchtenbestandteile bzw. der Bestandsleuchten sind diese zu entsorgen. Die vorhandene Beleuchtungstechnik (Leuchtengehäuse, Leuchtstoffröhren, Vorschaltgeräte, Fassungen, Verkabelung oder ähnliches) ist vollständig zu demontieren, sortenrein zu trennen und gemäß ElektroG nachweislich zu entsorgen. Entsorgungsnachweise sind dem Auftraggeber vorzulegen.
Menge: 25,000

**01.190 TYP 11 LINEARE EINBAULEUCHTE, LED 3000 K, 35 W, MIKROPRISMATISCH, IP20, DALI DIMMBAR**
Planungsparameter: Im Rahmen einer gewerkübergreifenden Ausführungsplanung sind die technischen, geometrischen und gestalterischen Daten des unten aufgeführten Herstellers und Produkts als Grundlage gewählt.

Gehäuse: wie Position Typ 10 jedoch mit vergilbungsfreier PMMA-Mikroprismenscheiben Abdeckung;

Abmessungen: wie Position Typ 10

Die angegebenen Maße sind aus architektonischen Gründen einzuhalten. Falls ein gleichwertiges Produkt angeboten wird, muss die Passgenauigkeit nachgewiesen werden.

Lichttechnik: gemäß Vorbemerkungen und ZTV-Beleuchtung Punkt 3. Technische Anforderungen; wie Position Typ 10 jedoch mit vergilbungsfreier PMMA-Mikroprismenscheiben Abdeckung;

Lichttechnische Kenndaten: wie Position Typ 10;

Leuchtmittel: wie Position Typ 10;

Elektrische Ausrüstung: gemäß Vorbemerkungen und ZTV-Beleuchtung; wie Position Typ 10;

Zubehör: gemäß Vorbemerkungen und ZTV-Beleuchtung; wie Position Typ 10;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Information zur Montage: nach Abschluss aller Malerarbeiten betriebsfertige Montage; in Position Typ 11.M aufzuführen

Werkstattzeichnung: vor Fertigungs- und Montagebeginn sind unaufgefordert sämtliche Werkstattzeichnungen bis M1:1 zur Freigabe dem AG vorzulegen;

Lieferumfang: wie zuvor beschrieben inkl. Leuchtmittel, Zubehör; die Stückzahl ist Basis der Kalkulation und ist nach Aufmaß vor Ort zu bestätigen.

Fabrikat: RSL; oder gleichwertig;

Typ: 23039-A013-001

Angebotenes Fabrikat:
Typ:
Material € /Stck
Menge: 7,000 Stk

**01.200 TYP 11.N LINEARE EINBAULEUCHTE, LED 3000 K, 35 W, MIKROPRISMATISCH, IP20, DALI DIMMBAR, MIT NOTLICHTFUNKTION**
Planungsparameter: Im Rahmen einer gewerkübergreifenden Ausführungsplanung sind die technischen, geometrischen und gestalterischen Daten des unten aufgeführten Herstellers und Produkts als Grundlage gewählt.

Gehäuse: wie Position Typ 10, mit vergilbungsfreier PMMA-Mikroprismenscheiben Abdeckung; mit Notlichtumschaltweiche von Eaton/CEAG (z.B. V-CG-SB Überwachungsmodul mit DALI-Steuereinheit), kompatibel und passend zur bestehenden Eaton/CEAG Notlichtanlage, verbaut sind folgende Sicherungskomponenten von Eaton SKU CG-S 2 x 3A (max. 250 A); mit DALI Betriebsgerät (z.B. Tridonic 28004039) mit einem Einschaltstrom von max. 25A; mit dem Angebot ist das Eaton/CEAG Formblatt "Anforderungen an elektrische dimmbare DALI-Betriebsgeräte für Leuchten fremder Hersteller" einzureichen und der maximale Einschaltstrom der Leuchte anzugeben; vor dem Austausch muss das neue Modul bzgl. der Notlichtanlage nochmals einer Kompatibilitätsprüfung unterzogen werden und diese ist schriftlich zu dokumentieren; ev. auftretenden Bedenken sind zeitnah zu kommunizieren; derzeitiges Fabrikat: CEAG COOPER Safety V-CG-SB

Abmessungen wie Position Typ 10;

Die angegebenen Maße sind aus architektonischen Gründen einzuhalten. Falls ein gleichwertiges Produkt angeboten wird, muss die Passgenauigkeit nachgewiesen werden.

Lichttechnik: gemäß Vorbemerkungen und ZTV-Beleuchtung Punkt 3. Technische Anforderungen; wie Position Typ 10 jedoch mit vergilbungsfreier PMMA-Mikroprismenscheiben Abdeckung;

Lichttechnische Kenndaten: wie Position Typ 10;

Leuchtmittel: wie Position Typ 10;

Elektrische Ausrüstung: gemäß Vorbemerkungen und ZTV-Beleuchtung; wie Position Typ 10 jedoch mit Notlichtumschaltweiche und DALI Betriebsgerät (z.B. Tridonic 28004039) mit einem Einschaltstrom von max. 25A;

Zubehör: gemäß Vorbemerkungen und ZTV-Beleuchtung; alle leuchtenspezifische Zubehörteile zur Befestigung; wie Position Typ 10;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Information zur Montage: nach Abschluss aller Malerarbeiten betriebsfertige Montage; in Position Typ 11.M aufzuführen

Werkstattzeichnung: vor Fertigungs- und Montagebeginn sind unaufgefordert sämtliche Werkstattzeichnungen bis M1:1 zur Freigabe dem AG vorzulegen;

Lieferumfang: wie zuvor beschrieben inkl. Leuchtmittel, Zubehör; die Stückzahl ist Basis der Kalkulation und ist nach Aufmaß vor Ort zu bestätigen.

Fabrikat: RSL; oder gleichwertig;

Typ: 23039-A013-001 inkl. Notlichtumschaltweiche von Eaton/CEAG (z.B. V-CG-SB)

Angebotenes Fabrikat:
Typ:
Material € /Stck:
Menge: 2,000 Stk

**01.210 TYP 11.M MONTAGE FÜR TYP 11 UND TYP 11.N**
Aufmaß vor Ort zur Bestimmung der Leuchtenanzahl; nach Abschluss aller eventuell ausgeführten Malerarbeiten betriebsfertige Montage; Leuchteneinsatz in vorhandene Leuchte einsetzen; Abdeckung reinigen; Montageanleitung des Herstellers ist zwingend zu berücksichtigen; Montage absolut in Waage, spannungsfrei; Lichteinsatz sowie Leuchtenabdeckung betriebsfertig einsetzen; nach Rückbau der bestehenden Leuchtenbestandteile bzw. der Bestandsleuchten wird die Anschlussleitung auf Tauglichkeit überprüft; betriebsfertiger Anschluss an Stromversorgung; Inbetriebnahme; ein Umbau der vorkonfektionierten LED-Leuchteneinsätze vor Ort im Museum bei eingebautem Leuchtengehäuse, ohne deren Demontage;

Montagehöhe: ca. 3,50 m über OKFFB erforderliche Montagehilfen (Rüstung etc.) sind mit einzukalkulieren;
Menge: 9,000 Stk

**01.220 TYP 11.D DEMONTAGE DER BESTANDSBELEUCHTUNG FÜR TYP 11 UND TYP 11.N**
Im Vorfeld von möglichen Ausbesserungs- und Malerarbeiten sind die vorhandenen Leuchtenbestandteile bzw. die Bestandsleuchten (inkl. Leuchtstoffröhren, Vorschaltgeräte, Fassungen, Verkabelung oder ähnliches) zu demontieren.

Montagehöhe: ca. 3,50 m über OKFFB erforderliche Montagehilfen (Rüstung etc.) sind mit einzukalkulieren;
Menge: 9,000 Stk

**01.230 TYP 11.R REINIGUNG DER BESTANDSBELEUCHTUNG FÜR TYP 11 UND TYP 11.N**
Sämtliche Bestandsleuchten sind während des Einbauprozess der neuen Beleuchtungskomponenten gründlich zu reinigen und wieder ordnungsgemäß zusammenzubauen bzw. zu installieren. Eventuell anfallende Teile ohne weitere Funktion der alten Leuchten, wie z.B. alte Leuchtstofflampen, Vorschaltgeräte, Fassungen, Verkabelung oder ähnliches, sind sachgerecht zu entsorgen. Sie sind sortenrein zu trennen und gemäß ElektroG nachweislich zu entsorgen. Entsorgungsnachweise sind dem Auftraggeber vorzulegen.
Menge: 9,000 Stk

**01.240 TYP 85 MASTLEUCHTE, LED 3000 K, 28 W, BREITSTRAHLEND, IP67, SCHALTBAR**
Planungsparameter: Im Rahmen einer gewerkübergreifenden Ausführungsplanung sind die technischen, geometrischen und gestalterischen Daten des unten aufgeführten Herstellers und Produkts als Grundlage gewählt.

Gehäuse: Leuchtengehäuse aus hochkorrosionsbeständigem Aluminium-Druckgussgehäuse, UV-stabil beschichtet mit Polyesterpulver in silbergrau, zur Montage an bauseitige Masten; alle äußeren Stahlteile aus rostfreiem Edelstahl, Abschlussglas als Sicherheitsglas und einseitig entspiegelt ausgeführt; Montagebügel aus beschichtetem Aluminium mit Neigungsskala; einstellbares Gelenk für präzise Ausrichtung des Leuchtenkopfes, 120° neigbar; alle lichttechnisch inaktiven Oberflächen sind nach RAL- oder NCS Farbwunsch des AGs und des ARC (gemäß bauseitigem Mast) dauerhaft zu beschichten; Schutzart IP67; Schutzklasse I; Schlagfestigkeit IK08;

Abmessungen:
Höhe ca.:  140 mm
Breite mit Befestiungsbügel:  225 mm
Breite ohne Befestiungsbügel:  192 mm
Tiefe ca.:  170 mm
Gewicht ca.:  2,6 kg

Die angegebenen Maße sind aus architektonischen Gründen einzuhalten. Falls ein gleichwertiges Produkt angeboten wird, muss die Passgenauigkeit nachgewiesen werden.

Lichttechnik: gemäß Vorbemerkungen und ZTV-Beleuchtung Punkt 3. Technische Anforderungen;

Lichttechnische Kenndaten:
Lichtverteilung: breitstrahlend;
Halbwertswinkel C0: 50°, Halbwertswinkel C90: 72°;

Leuchtmittel:
Leuchtmittel  LED
Systemleistung:  max. 28 W;
Leuchtenlichtstrom:  min. 2853 lm;
Lichtfarbe:  3000 K;
Farbwiedergabeindex:  CRI >80
Farbtoleranz:  ≤ SDCM 2 (MacAdams)
Lebensdauer:  ≥ 50.000h L90B10

Elektrische Ausrüstung: gemäß Vorbemerkungen und ZTV-Beleuchtung; anschlussfertig vorverdrahtet; inkl. DALI Betriebsgerät; (max. 2 Leitungseinführungen zur Durchverdrahtung der Netzanschlussleitung, Anschlussklemme zum Anschluss und zur Durchverdrahtung geeignet;

Zubehör: gemäß Vorbemerkungen und ZTV-Beleuchtung; alle leuchtenspezifische Zubehörteile zur Befestigung an Bestandsmasten; Dreiseitenblende (Art. Nr.: 128 0 031 950); Wabenraster (Art. Nr.: 128 0 813)

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Information zur Montage: nach Abschluss aller Malerarbeiten betriebsfertige Montage; in Position Typ 85.M aufzuführen

Werkstattzeichnung: vor Fertigungs- und Montagebeginn sind unaufgefordert sämtliche Werkstattzeichnungen bis M1:1 zur Freigabe dem AG vorzulegen;

Lieferumfang: wie zuvor beschrieben inkl. Leuchtmittel, Zubehör wie Dreiseitenblende (Art. Nr.: 128 0 031 950); Wabenraster (Art. Nr.: 128 0 813); die Stückzahl ist Basis der Kalkulation und ist nach Aufmaß vor Ort zu bestätigen.

Fabrikat: Meyer Lighting.; oder gleichwertig;

Typ: Superlight Compact LED 8 883 056 050 - schaltbar

Angebotenes Fabrikat:
Typ:
Material € /Stck:
Menge: 2,000 Stk

**01.250 TYP 85.B BEMUSTERUNG FÜR TYP 85**
Eine Leuchten ist vorab des abschließenden Bestellvorgangs zur abschließenden Freigabe nach Klärung aller Details betriebsfertig (nach Anweisung durch den AG) als Muster inkl. aller Leuchten- und Zubehörteile zu liefern und zu bemustern; eventuell erfolgt eine bauseitige Montage an entsprechender Konstruktion durch den Auftragnehmer; Ziel der Bemusterung ist es, die Qualitätsanforderungen in funktioneller, technischer, materieller/gestalterischer Hinsicht sicherzustellen und zu veranschaulichen; die Bemusterung beinhaltet Leuchte, Bestellung, Transport, Präsentation und Abtransport; Sämtliche Bemusterungen sind so durchzuführen, dass bei einer Nichtfreigabe beim ersten Anlauf genügend Zeit für Korrekturen und erneute Prüfung vorhanden sind. Materialfreigaben für die Produktion dürfen erst nach erfolgter, erfolgreicher Prüfung mit schriftlicher Freigabe durch den AG erfolgen;
Menge: 1,000 Stk

**01.260 TYP 85.M MONTAGE FÜR TYP 85**
Aufmaß vor Ort zur Bestimmung der Leuchtenanzahl; Leuchte in vorhandenen Montagebügel in bauseitigem Mast einzusetzen; Standard-Montagebügel von Leuchte ist zu demontieren und in Bestandsmast einzusetzen; Montageanleitung ist zwingend zu berücksichtigen; Montage absolut spannungsfrei; nach Rückbau der bestehenden Leuchtenbestandteile bzw. der Bestandsleuchten wird die Anschlussleitung auf Tauglichkeit überprüft; Leuchte betriebsfertig einsetzen; betriebsfertiger Anschluss an Stromversorgung; Inbetriebnahme;

Montagehöhe: ca. 4 m über OKFFB erforderliche Montagehilfen (Rüstung etc.) sind mit einzukalkulieren;
Menge: 2,000 Stk

**01.270 TYP 85.D DEMONTAGE DER BESTANDSBELEUCHTUNG FÜR TYP 85**
Im Vorfeld von möglichen Ausbesserungs- und Malerarbeiten sind die vorhandenen Leuchtenbestandteile bzw. die Bestandsleuchten (inkl. Leuchtstoffröhren, Vorschaltgeräte, Fassungen, Verkabelung oder ähnliches) zu demontieren.

Montagehöhe: ca. 4 m über OKFFB erforderliche Montagehilfen (Rüstung etc.) sind mit einzukalkulieren;
Menge: 2,000 Stk

**01.280 TYP 85.E ENTSORGUNG DER BESTANDSBELEUCHTUNG FÜR TYP 85**
Im Anschluss an die Demontage der Leuchtenbestandteile bzw. der Bestandsleuchten sind diese zu entsorgen. Die vorhandene Beleuchtungstechnik (Leuchtengehäuse, Leuchtstoffröhren, Vorschaltgeräte, Fassungen, Verkabelung oder ähnliches) ist vollständig zu demontieren, sortenrein zu trennen und gemäß ElektroG nachweislich zu entsorgen. Entsorgungsnachweise sind dem Auftraggeber vorzulegen.
Menge: 2,000 Stk

**01.290 TYP 91 LINEARE ANBAULEUCHTE, LED 4000 K, 30 W, DIFFUSSTRAHLEND, IP20, DALI DIMMBAR**
Planungsparameter: Im Rahmen einer gewerkübergreifenden Ausführungsplanung sind die technischen, geometrischen und gestalterischen Daten des unten aufgeführten Herstellers und Produkts als Grundlage gewählt.

Gehäuse: mehrfach gekantetes Aluminiumträgerblech, nachempfunden dem Bestandsreflektor in Evolvententechnik, Entscheidung nach Bemusterung TYP 91.B1; TYP 91.B2, Aluminiumträgerblech, eloxiert, silber matt, hochreflektierend, lichtechnisch wirksam; Einsatz in bestehendes Leuchtengehäuse; Form gemäß Bestandsreflektor nachgebildet, gerade gekantet bzw. gerollt; asymmetrische Ausstrahlung; Aluminiumträger mit ausgeklinkten Teilstücken zur Befestigung zwischen bestehenden T5-Fassungen; Reflektor ist entsprechend zu dimensionieren; entgratet; bündiger Abschluss mit bestehenden Leuchtengehäuse; Aluminiumträgerblech zur Aufnahme von LED-Platine; Aluminiumträgerblech und LED-Einheit ist systemschlüssig in das bauseitige Gehäuse zu integrieren; LED-Einheit intergiert über die gesamte Länge des Gehäuses; LED-Einheit zusätzlich mit gefrosteter Abdeckung als Rohr ausgebildet; gefrostete Abdeckung aus PMMA erzeugt diffuses Licht; inkl. passendem Betriebsgerät; rückseitige Montage des Betriebsgerätes an der Trägereinheit und Vorverdrahtung; inkl. aller internen Verkabelungen, Anschlussklemmen usw.; die anzufertigenden Umbaueinheiten sind mit einer flexiblen und werkzeuglosen Anbindung im Bestandsgehäuse zu fixieren; inkl.Fangseil zur Absturzsicherung; Umbaueinheiten sind mit einer flexiblen und werkzeuglosen Anbindung im Bestandsgehäuse zu fixieren; inkl. Fangseil zur Absturzsicherung; Lichteinsätze sind fest zu arretierten; Schutzklasse I; Schutzart IP20;

Abmessungen:
Bauseitiges Gehäuse (sind bauseits zu überprüfen)::
Gesamthöhe:  65 mm
Breite Lichtaustritt:  126 mm
Breite Gehäuse: 1  68 mm
Länge Gehäuse:  1.548 mm

Abmessungen pro Reflektoreinheit (sind bauseits zu überprüfen):
Gesamthöhe ca.:  60 mm
Breite ca.:  156 mm
Länge ca.:  1524 mm
Länge LED-Einheit ca.:  1500 mm
Gewicht ca.:  1 kg

Die angegebenen Maße sind aus architektonischen Gründen einzuhalten. Falls ein gleichwertiges Produkt angeboten wird, muss die Passgenauigkeit nachgewiesen werden.

Lichttechnik: gemäß Vorbemerkungen und ZTV-Beleuchtung Punkt 3. Technische Anforderungen;

Lichttechnische Kenndaten:
Lichtverteilung: asymmetrisch abstrahlend
Hauptausstrahlrichtung C0-C180:
45° bis 50° zur Senkrechten
1. Halbwertswinkel C0-C180: 15° zur Senkrechten
2. Halbwertswinkel C0-C180: 70° zur Senkrechten
Lichtstärke I/klm:  ca. 420 cd/klm

Leuchtmittel:
Leuchtmittel  LED
Systemleistung:  max. 30 W;
Leuchtenlichtstrom:  min. 4000 lm;
Lichtausbeute LED+ Diffusor:  ≥ 130 lm/W
Lichtfarbe:  4000 K (Lichtfarbe wird in Abhängigkeit von der Bemusterung 91.B1, 91.B2, 92.B1, 92.B2 nach der abschließenden Festlegung vorgegeben)
(Entscheidung nach Bemusterung TYP 91.B1; TYP 91.B2);
Farbwiedergabeindex:  CRI ≥ 90
  R9 ≥ 90
  TM-30 Rf ≥ 92/ Rg 98-101
  UV-frei & IR-frei
Farbtoleranz:  ≤ SDCM 3 (MacAdams)
Lebensdauer:  ≥ 50000h L80 B10

Elektrische Ausrüstung: gemäß Vorbemerkungen und ZTV-Beleuchtung; anschlussfertig vorverdrahtet; inkl. DALI-Betriebsgerät; Dimmbereich von 1-100% zum störungsfreien, flickerfreien Betrieb der LEDs (Dimmverfahren ist entsprechend zu wahlen; max. 2 Leitungseinführungen zur Durchverdrahtung der Netzanschlussleitung, Anschlussklemme zum Anschluss und zur Durchverdrahtung geeignet;

Zubehör: gemäß Vorbemerkungen und ZTV-Beleuchtung; alle leuchtenspezifische Zubehörteile zur Befestigung in bauseitiges Gehäuse; zzgl. Sicherungselemente auch um diese erdbebensicher zu montieren, sind Teil des Lieferumfanges; inkl. aller benötigten Zubehörteilen, Leitungshalter; Zuleitungsrohr; Verbinder; Kabelschutzschlauch; Werkzeug zur Demontage der alten Reflektor Technik;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Leuchtdichtemessung: In der Bestandsituation wurde eine Leuchtdichtemessung durchgeführt. Die Ergebnisse dieser Leuchtdichtemessung werden den Bietern bei der Begehung zur Verfügung gestellt. Die Ergebnisse der Leuchtdichtemessung sind Bestandteil der Ausschreibungsunterlagen und Grundlage für die vertraglich geschuldete Leistung im Rahmen der Erstellung des Bemusterungsraumes und für die Erfüllung des Auftrages. Die Ergebnisse der Leuchtdichtemessung stellen die Referenz für den Werkerfolg dar.
Bei Abnahme der geschuldeten Leistung wird eine Überprüfungsmessung stattfinden. Die Ergebnisse der Überprüfungsmessung bei Abnahme müssen den Ergebnissen der Leuchtdichtemessung entsprechen. Eine Abweichung zur Messung ist maximal um +10% zulässig. Beim angestrebten Lichtbild der LED-Leuchtenumrüsteinheiten gilt es sich an der Charakteristik der Bestandsleuchte zu orientieren. Das Lichtbild ist von den Lichtplanern zu bewerten und freizugeben.

Information zur Montage: nach Abschluss aller Malerarbeiten betriebsfertige Montage; in Position Typ 91.M1, 91.M2, 91.M3 aufzuführen

Werkstattzeichnung: vor Fertigungs- und Montagebeginn sind unaufgefordert sämtliche Werkstattzeichnungen bis M1:1 zur Freigabe dem AG vorzulegen; Zur Abgabe des Angebotes ist eine Zeichnung der Leuchte beizufügen;

Lieferumfang: wie zuvor beschrieben inkl. Leuchtmittel, Zubehör; die Stückzahl ist Basis der Kalkulation und ist nach Aufmaß vor Ort zu bestätigen; inkl. Werkstattzeichung

Fabrikat: RSL; oder gleichwertig;

Typ: 23039-A008-001

Gesamte Stückzahlen sind in 2026 zu liefern und abzurechnen (s. Vorbemerkungen und ZTV-Beleuchtung) und z.T. bis 2027 einzulagern. Genaue Zeiten und Stückzahlen finden sich in den Vorbemerkungen und ZTV-Beleuchtung. Dies ist im EP zu berücksichtigen.

Angebotenes Fabrikat:
Typ:
Material € /Stck:
Menge: 361,000 Stk

**01.300 TYP 91.N LINEARE ANBAULEUCHTE, LED 4000 K, 30 W, DIFFUSSTRAHLEND, IP20, DALI DIMMBAR, MIT NOTLICHTFUNKTION**
Planungsparameter: Im Rahmen einer gewerkübergreifenden Ausführungsplanung sind die technischen, geometrischen und gestalterischen Daten des unten aufgeführten Herstellers und Produkts als Grundlage gewählt.

Gehäuse: wie Position Typ 91, jedoch mit Notlichtumschaltweiche von Eaton/CEAG (z.B. V-CG-SB Überwachungsmodul mit DALI-Steuereinheit), kompatibel und passend zur bestehenden Eaton/CEAG Notlichtanlage, verbaut sind folgende Sicherungskomponenten von Eaton SKU CG-S 2 x 3A (max. 250 A); mit DALI Betriebsgerät (z.B. Tridonic LCI 220W 500-1400 mA pD NF h28 PRE4) mit einem Einschaltstrom von max. 25A; mit dem Angebot ist das Eaton/CEAG Formblatt "Anforderungen an elektrische dimmbare DALI-Betriebsgeräte für Leuchten fremder Hersteller" einzureichen und der maximale Einschaltstrom der Leuchte anzugeben; vor dem Austausch muss das neue Modul bzgl. der Notlichtanlage nochmals einer Kompatibilitätsprüfung unterzogen werden und diese ist schriftlich zu dokumentieren; ev. auftretenden Bedenken sind zeitnah zu kommunizieren; derzeitiges Fabrikat: CEAG COOPER Safety V-CG-SB

Abmessungen:
Gesamthöhe ca.:  60 mm
Breite ca.:  126 mm
Länge ca.:  1520 mm
Gewicht ca.:  1 kg

Die angegebenen Maße sind aus architektonischen Gründen einzuhalten. Falls ein gleichwertiges Produkt angeboten wird, muss die Passgenauigkeit nachgewiesen werden.

Lichttechnik: gemäß Vorbemerkungen und ZTV-Beleuchtung Punkt 3. Technische Anforderungen;

Lichttechnische Kenndaten: wie Position Typ 91

Leuchtmittel: wie Position Typ 91

Elektrische Ausrüstung: gemäß Vorbemerkungen und ZTV-Beleuchtung; wie Position Typ 91, jedoch mit Notlichtumschaltweiche und DALI Betriebsgerät (z.B. Tridonic LCI 220W 500-1400 mA pD NF h28 PRE4) mit einem Einschaltstrom von max. 25A;

Zubehör: gemäß Vorbemerkungen und ZTV-Beleuchtung; alle leuchtenspezifische Zubehörteile zur Befestigung;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Information zur Montage: nach Abschluss aller Malerarbeiten betriebsfertige Montage; in Position Typ 91.M1, 91.M2, 91.M3 aufzuführen

Werkstattzeichnung: vor Fertigungs- und Montagebeginn sind unaufgefordert sämtliche Werkstattzeichnungen bis M1:1 zur Freigabe dem AG vorzulegen;

Lieferumfang: wie zuvor beschrieben inkl. Leuchtmittel, Zubehör; die Stückzahl ist Basis der Kalkulation und ist nach Aufmaß vor Ort zu bestätigen.

Fabrikat: RSL; oder gleichwertig;

Typ: 23039-A008-001 inkl. Notlichtumschaltweiche von Eaton/CEAG (z.B. V-CG-SB)

Gesamte Stückzahlen sind in 2026 zu liefern und abzurechnen (s. Vorbemerkungen und ZTV-Beleuchtung) und z.T. bis 2027 einzulagern. Genaue Zeiten und Stückzahlen finden sich in den Vorbemerkungen und ZTV-Beleuchtung. Dies ist im EP zu berücksichtigen.

Angebotenes Fabrikat:
Typ:
Material € /Stck
Menge: 84,000 Stk

**01.310 TYP 91.B1 BEMUSTERUNG FÜR TYP 91 FÜR KONKRETISIERUNGSRAUM**
Drei Leuchten (Typ 91 - einfache Trägereinheit) in 3500 K sind vorab des abschließenden Bestellvorgangs zur abschließenden Freigabe nach Klärung aller Details betriebsfertig (nach Anweisung durch den AG) als Muster inkl. aller Leuchten- und Zubehörteile zu liefern, zu montieren und zu bemustern; vor Ort erfolgt eine bauseitige Montage in konkretem Raum durch den Auftragnehmer (Montagehöhe: ca. 7 m über OKFFB erforderliche Montagehilfen (Rüstung etc.) sind mit einzukalkulieren; max. Flächenbelastung p=5,5 kN/m²); die bauseits vorhandenen Lichtsegel müssen vor der Montage demontiert werde und geschützt gelagert werden, dies erfolgt in enger Abstimmung mit dem AG; die Lichtsegeln sind zu reinigen und nach erfolgter Installation und Inbetriebnahme der Leuchten sind diese wieder einzubauen; die Installation erfolgt in einem engen Zeitfenster (mind. 12 Wochen vor Installationsstart, konkrete Zeiträume s. in denVorbemerkungen). Ziel der Bemusterung ist es, die Qualitätsanforderungen in funktioneller, technischer, materieller/gestalterischer Hinsicht sicherzustellen und zu veranschaulichen; die Bemusterung beinhaltet Leuchte, Bestellung, Transporte, Präsentation, Bemusterung und Abtransport; die Leuchten werden über ein autarkes, lokales Steuerungssystem anzusteuern sein, wie Casambi, dies ist mitzuliefern, anzusteuern und im EP zu berücksichtigen; diese Leuchten werden nicht in die vorhandene Steuerung eingebunden; Sämtliche Bemusterungen sind terminlich so durchzuführen, dass bei einer Nichtfreigabe beim ersten Anlauf genügend Zeit für Korrekturen und erneute Prüfung vorhanden sind. Materialfreigaben für die Produktion dürfen erst nach erfolgter, erfolgreicher Prüfung mit schriftlicher Freigabe durch den AG erfolgen; nach Abschluss der Arbeiten werden wieder die ursprünglichen Profile im Konkretisierungsraum eingesetzt; hierzu sind die vorhandenen Lichtsegel vor der Montage wiederum zu demontiert und zu schützten, dies erfolgt in enger Abstimmung mit dem AG; nach erfolgter Installation und Inbetriebnahme der ursprünglichen Leuchten sind die Lichtsegel wieder einzubauen;
Menge: 3,000 Stk

**01.320 TYP 91.B2 BEMUSTERUNG FÜR TYP 91 FÜR KONKRETISIERUNGSRAUM**
Drei Leuchten (Typ 91 - einfache Trägereinheit) in 4000 K sind vorab des abschließenden Bestellvorgangs zur abschließenden Freigabe nach Klärung aller Details betriebsfertig (nach Anweisung durch den AG) als Muster inkl. aller Leuchten- und Zubehörteile zu liefern, zu montieren und zu bemustern; vor Ort erfolgt eine bauseitige Montage in konkretem Raum durch den Auftragnehmer (Montagehöhe: ca. 7 m über OKFFB erforderliche Montagehilfen (Rüstung etc.) sind mit einzukalkulieren; max. Flächenbelastung p=5,5 kN/m²); die bauseits vorhandenen Lichtsegel müssen vor der Montage demontiert werde und geschützt gelagert werden, dies erfolgt in enger Abstimmung mit dem AG; die Lichtsegeln sind zu reinigen und nach erfolgter Installation und Inbetriebnahme der Leuchten sind diese wieder einzubauen; die Installation erfolgt in einem engen Zeitfenster (mind. 12 Wochen vor Installationsstart, konkrete Zeiträume s. in denVorbemerkungen). Ziel der Bemusterung ist es, die Qualitätsanforderungen in funktioneller, technischer, materieller/gestalterischer Hinsicht sicherzustellen und zu veranschaulichen; die Bemusterung beinhaltet Leuchte, Bestellung, Transporte, Präsentation, Bemusterung und Abtransport; die Leuchten werden über ein autarkes, lokales Steuerungssystem anzusteuern sein, wie Casambi, dies ist mitzuliefern, anzusteuern und im EP zu berücksichtigen; diese Leuchten werden nicht in die vorhandene Steuerung eingebunden; Sämtliche Bemusterungen sind terminlich so durchzuführen, dass bei einer Nichtfreigabe beim ersten Anlauf genügend Zeit für Korrekturen und erneute Prüfung vorhanden sind. Materialfreigaben für die Produktion dürfen erst nach erfolgter, erfolgreicher Prüfung mit schriftlicher Freigabe durch den AG erfolgen; nach Abschluss der Arbeiten werden wieder die ursprünglichen Profile im Konkretisierungsraum eingesetzt; hierzu sind die vorhandenen Lichtsegel vor der Montage wiederum zu demontiert und zu schützten, dies erfolgt in enger Abstimmung mit dem AG; nach erfolgter Installation und Inbetriebnahme der ursprünglichen Leuchten sind die Lichtsegel wieder einzubauen;
Menge: 3,000 Stk

**01.330 TYP 91.M1 MONTAGE FÜR TYP 91 UND TYP 91.N**
Aufmaß vor Ort zur Bestimmung der Leuchtenanzahl; die bauseits vorhandenen Lichtsegel müssen vor der Montage demontiert werde und geschützt gelagert werden, dies erfolgt in enger Abstimmung mit dem AG; die Lichtsegeln sind zu reinigen und nach erfolgter Installation und Inbetriebnahme der Leuchten sind diese wieder einzubauen; siehe separate Position Typ 94.1; für die Installation der Leuchten sind alte Leuchtstofflampen und Reflektortechniken, mittels passendem Werkzeug, dem bauseitigem Leuchtengehäuse zu entnehmen; bisherige Spannungsversorgung und Durchgangsverdrahtung innerhalb der Leuchte ist zu trennen und stillzulegen; neue Verdrahtung und Durchgangsverdrahtung ist herzustellen; Leuchtenfassungen und Betriebsgerät sind zu entfernen; Montageanleitung des Herstellers ist zwingend zu berücksichtigen; nach Rückbau der bestehenden Leuchtenbestandteile bzw. der Bestandsleuchten wird die Anschlussleitung auf Tauglichkeit überprüft; Leuchte, Lichteinsatz sowie Leuchtenabdeckung betriebsfertig und spannungsfrei einsetzen; betriebsfertiger Anschluss an Stromversorgung; Inbetriebnahme;

Montagehöhe: ca. 7 m über OKFFB erforderliche Montagehilfen (Rüstung etc.) sind mit einzukalkulieren; max. Flächenbelastung p=5,5 kN/m²;
Menge: 256,000 Stk

**01.340 TYP 91.M2 MONTAGE FÜR TYP 91 UND TYP 91.N**
Aufmaß vor Ort zur Bestimmung der Leuchtenanzahl; die bauseits vorhandenen Lichtsegel müssen vor der Montage demontiert werde und geschützt gelagert werden, dies erfolgt in enger Abstimmung mit dem AG; die Lichtsegeln sind zu reinigen und nach erfolgter Installation und Inbetriebnahme der Leuchten sind diese wieder einzubauen; siehe separate Position Typ Typ 94.2;für die Installation der Leuchten sind alte Leuchtstofflampen und Reflektortechniken, mittels passendem Werkzeug, dem bauseitigem Leuchtengehäuse zu entnehmen; bisherige Spannungsversorgung und Durchgangsverdrahtung innerhalb der Leuchte ist zu trennen und stillzulegen; neue Verdrahtung und Durchgangsverdrahtung ist herzustellen; Leuchtenfassungen und Betriebsgerät sind zu entfernen; Montageanleitung des Herstellers ist zwingend zu berücksichtigen; nach Rückbau der bestehenden Leuchtenbestandteile bzw. der Bestandsleuchten wird die Anschlussleitung auf Tauglichkeit überprüft; Leuchte, Lichteinsatz sowie Leuchtenabdeckung betriebsfertig und spannungsfrei einsetzen; betriebsfertiger Anschluss an Stromversorgung; Inbetriebnahme;

Montagehöhe: ca. 7,6 m über OKFFB erforderliche Montagehilfen (Rüstung etc.) sind mit einzukalkulieren; max. Flächenbelastung p=10,5 kN/m²
Menge: 93,000 Stk

**01.350 TYP 91.M3 MONTAGE FÜR TYP 91 UND TYP 91.N**
Aufmaß vor Ort zur Bestimmung der Leuchtenanzahl; die bauseits vorhandenen Lichtsegel müssen vor der Montage demontiert werde und geschützt gelagert werden, dies erfolgt in enger Abstimmung mit dem AG; die Lichtsegeln sind zu reinigen und nach erfolgter Installation und Inbetriebnahme der Leuchten sind diese wieder einzubauen; siehe separate Position Typ 94.3; für die Installation der Leuchten sind alte Leuchtstofflampen und Reflektortechniken, mittels passendem Werkzeug, dem bauseitigem Leuchtengehäuse zu entnehmen; bisherige Spannungsversorgung und Durchgangsverdrahtung innerhalb der Leuchte ist zu trennen und stillzulegen; neue Verdrahtung und Durchgangsverdrahtung ist herzustellen; Leuchtenfassungen und Betriebsgerät sind zu entfernen; Montageanleitung des Herstellers ist zwingend zu berücksichtigen; nach Rückbau der bestehenden Leuchtenbestandteile bzw. der Bestandsleuchten wird die Anschlussleitung auf Tauglichkeit überprüft; Leuchte, Lichteinsatz sowie Leuchtenabdeckung betriebsfertig und spannungsfrei einsetzen; betriebsfertiger Anschluss an Stromversorgung; Inbetriebnahme;

Montagehöhe: ca. 15 m über OKFFB erforderliche Montagehilfen (Rüstung etc.) sind mit einzukalkulieren; max. Flächenbelastung p=20,5 kN/m²
Menge: 96,000 Stk

**01.360 TYP 91.S - EINBINDUNG UND ADRESSIERUNG NEUER DALI-BETRIEBSGERÄTE IN BESTEHENDE KNX/DALI-STEUERUNGSANLAGE**
Vor der Demontage der vorhandenen Betriebsgeräte sind sämtliche bestehenden DALI-Parameter der Bestandsleuchten auszulesen. Dies umfasst insbesondere:
- DALI-Adressen
- Gruppenzugehörigkeiten
- Szenen- und Dimmwerte
Die Zuordnung der DALI-Adressen kann ergänzend den Bestandsplänen entnommen werden.
Die ausgelesenen Parameter sind vollständig und unverändert auf die neuen DALI-Betriebsgeräte zu übertragen. Dabei ist auf eine identische Adressierung und Gruppenzuordnung zu achten.
Jedes DALI-Betriebsgerät ist eindeutig zu adressieren (keine Doppeladressierung).
Die Überprüfung, Funktionskontrolle, Bestätigung und Dokumentation der ordnungsgemäßen Funktion aller angeschlossenen Leuchten innerhalb der bestehenden KNX/DALI-Anlage ist Bestandteil dieser Leistungsposition. Die Überprüfung hat mit der abschließenden Montage zu erfolgen, sodass benötigte Betriebs-/Hilfsmittel, wie Leitern, Gerüste und Steiger, noch vor Ort vorhanden sind.
Nach Abschluss der Arbeiten ist eine vollständige Dokumentation der DALI-Adressen und Zuordnungen auf Grundlage der Planunterlagen zu erstellen und zu übergeben.
Menge: 445,000 St

**01.370 TYP 91.D1 DEMONTAGE DER BESTANDSBELEUCHTUNG FÜR TYP 91 UND TYP 91.N**
Im Vorfeld von möglichen Ausbesserungs- und Malerarbeiten sind die vorhandenen Leuchtenbestandteile bzw. die Bestandsleuchten (inkl. Leuchtstoffröhren, Vorschaltgeräte, Fassungen, Verkabelung oder ähnliches) zu demontieren.

Montagehöhe: ca. 7 m über OKFFB erforderliche Montagehilfen (Rüstung etc.) sind mit einzukalkulieren; max. Flächenbelastung p=5,5 kN/m²
Menge: 256,000 Stk

**01.380 TYP 91.D2 DEMONTAGE DER BESTANDSBELEUCHTUNG FÜR TYP 91 UND TYP 91.N**
Im Vorfeld von möglichen Ausbesserungs- und Malerarbeiten sind die vorhandenen Leuchtenbestandteile bzw. die Bestandsleuchten (inkl. Leuchtstoffröhren, Vorschaltgeräte, Fassungen, Verkabelung oder ähnliches) zu demontieren.

Montagehöhe: ca. 7,6 m über OKFFB erforderliche Montagehilfen (Rüstung etc.) sind mit einzukalkulieren; max. Flächenbelastung p=10,5 kN/m²
Menge: 93,000 Stk

**01.390 TYP 91.D3 DEMONTAGE DER BESTANDSBELEUCHTUNG FÜR TYP 91 UND TYP 91.N**
Im Vorfeld von möglichen Ausbesserungs- und Malerarbeiten sind die vorhandenen Leuchtenbestandteile bzw. die Bestandsleuchten (inkl. Leuchtstoffröhren, Vorschaltgeräte, Fassungen, Verkabelung oder ähnliches) zu demontieren.

Montagehöhe: ca. 15 m über OKFFB erforderliche Montagehilfen (Rüstung etc.) sind mit einzukalkulieren; max. Flächenbelastung p=20,5 kN/m²
Menge: 96,000 Stk

**01.400 TYP 91.E ENTSORGUNG DER BESTANDSBELEUCHTUNG FÜR TYP 91 UND TYP 91.N**
Im Anschluss an die Demontage der Leuchtenbestandteile bzw. der Bestandsleuchten sind diese zu entsorgen. Die vorhandene Beleuchtungstechnik (Leuchtengehäuse, Leuchtstoffröhren, Vorschaltgeräte, Fassungen, Verkabelung oder ähnliches) ist vollständig zu demontieren, sortenrein zu trennen und gemäß ElektroG nachweislich zu entsorgen. Entsorgungsnachweise sind dem Auftraggeber vorzulegen.
Menge: 445,000 Stk

**01.410 TYP 92 LINEARE ANBAULEUCHTE, LED 4000 K, 60 W, DIFFUSSTRAHLEND, IP20, DALI DIMMBAR (Lieferung 2026)**
Planungsparameter: Im Rahmen einer gewerkübergreifenden Ausführungsplanung sind die technischen, geometrischen und gestalterischen Daten des unten aufgeführten Herstellers und Produkts als Grundlage gewählt.

Gehäuse: wie Position Typ 91, jedoch 2 LED-Einheiten auf Trägerblech; mehrfach gekantetes Aluminiumträgerblech, nachempfunden dem Bestandsreflektor in Evolvententechnik, alle Einsätze sind identisch zu Typ 91; Entscheidung nach Bemusterung TYP 92.B1; TYP 92.B2 zur Aufnahme von LED-Platine und Einsatz in bestehendes Leuchtengehäuse; Bestandsgehäuse beinhaltet zwei übereinander liegende Reflektoreinheiten, die beide auszutauschen sind; interne Einbauhöhen der Reflektoreinheiten sind zu berücksichtigen, diese können voneinander abweichen; Nummerierung der Reflektorelemente ist vorzusehen, um eine Verwechslung der Einbauorte zu verhindern;

Abmessungen: wie Position Typ 91, jedoch 2 LED-Einheiten auf Trägerblech;

Bauseitiges Gehäuse (sind bauseits zu überprüfen)::
Gesamthöhe:  65 mm
Breite Lichtaustritt:  126 mm
Breite Gehäuse:  336 mm
Länge Gehäuse:  1.548 mm

Abmessungen pro Reflektoreinheit (sind bauseits zu überprüfen):
Gesamthöhe ca.:  60 mm
Breite ca.:  156 mm
Länge ca.:  1524 mm
Gewicht ca.:  2 kg

Die angegebenen Maße sind aus architektonischen Gründen einzuhalten. Falls ein gleichwertiges Produkt angeboten wird, muss die Passgenauigkeit nachgewiesen werden.

Lichttechnik: gemäß Vorbemerkungen und ZTV-Beleuchtung Punkt 3. Technische Anforderungen; wie Position Typ 91, jedoch 2 LED-Einheiten auf Trägerblech;

Lichttechnische Kenndaten: wie Position Typ 91, jedoch 2 LED-Einheiten auf Trägerblech;

Leuchtmittel: wie Position Typ 91, jedoch 2 LED-Einheiten auf Trägerblech;
Lichtfarbe: 4000 K (Entscheidung nach Bemusterung TYP 92.B1; TYP 92.B2);

Elektrische Ausrüstung: gemäß Vorbemerkungen und ZTV-Beleuchtung; wie Position Typ 91, jedoch 2 LED-Einheiten auf Trägerblech;

Zubehör: gemäß Vorbemerkungen und ZTV-Beleuchtung; wie Position Typ 91, jedoch 2 LED-Einheiten auf Trägerblech;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Leuchtdichtemessung: In der Bestandsituation wurde eine Leuchtdichtemessung durchgeführt. Die Ergebnisse dieser Leuchtdichtemessung werden den Bietern bei der Begehung zur Verfügung gestellt. Die Ergebnisse der Leuchtdichtemessung sind Bestandteil der Ausschreibungsunterlagen und Grundlage für die vertraglich geschuldete Leistung im Rahmen der Erstellung des Bemusterungsraumes und für die Erfüllung des Auftrages. Die Ergebnisse der Leuchtdichtemessung stellen die Referenz für den Werkerfolg dar.
Bei Abnahme der geschuldeten Leistung wird eine Überprüfungsmessung stattfinden. Die Ergebnisse der Überprüfungsmessung bei Abnahme müssen den Ergebnissen der Leuchtdichtemessung entsprechen. Eine Abweichung zur Messung ist maximal um +10% zulässig.

Information zur Montage: nach Abschluss aller Malerarbeiten betriebsfertige Montage; in Position Typ 92.M1, 92.M2 aufzuführen

Werkstattzeichnung: vor Fertigungs- und Montagebeginn sind unaufgefordert sämtliche Werkstattzeichnungen bis M1:1 zur Freigabe dem AG vorzulegen; Zur Abgabe des Angebotes ist eine Zeichnung der Leuchte beizufügen;

Lieferumfang: wie zuvor beschrieben inkl. Leuchtmittel, Zubehör; die Stückzahl ist Basis der Kalkulation und ist nach Aufmaß vor Ort zu bestätigen inkl. Werkstattzeichnung.

Fabrikat: RSL; oder gleichwertig;

Typ: 23039-A010-001

Gesamte Stückzahlen sind in 2026 zu liefern und abzurechnen (s. Vorbemerkungen und ZTV-Beleuchtung) und z.T. bis 2027 einzulagern. Genaue Zeiten und Stückzahlen finden sich in den Vorbemerkungen und ZTV-Beleuchtung. Dies ist im EP zu berücksichtigen.

Angebotenes Fabrikat:
Typ:
Material € /Stck:
Menge: 240,000 Stk

**01.420 TYP 92.2 LINEARE ANBAULEUCHTE, LED 4000 K, 60 W, DIFFUSSTRAHLEND, IP20, DALI DIMMBAR (Lieferung 2027)**
Planungsparameter: Im Rahmen einer gewerkübergreifenden Ausführungsplanung sind die technischen, geometrischen und gestalterischen Daten des unten aufgeführten Herstellers und Produkts als Grundlage gewählt.

Gehäuse: wie Position Typ 91, jedoch 2 LED-Einheiten auf Trägerblech; dreifach gekantetes Aluminiumträgerblech bzw. Reflektor in Evolvententechnik, Entscheidung nach Bemusterung TYP 92.B1; TYP 92.B2 zur Aufnahme von LED-Platine und Einsatz in bestehendes Leuchtengehäuse; Bestandsgehäuse beinhaltet zwei übereinander liegende Reflektoreinheiten, die beide auszutauschen sind; interne Einbauhöhen der Reflektoreinheiten sind zu berücksichtigen, diese können voneinander abweichen; Nummerierung der Reflektorelemente ist vorzusehen, um eine Verwechslung der Einbauorte zu verhindern;

Abmessungen: wie Position Typ 91, jedoch 2 LED-Einheiten auf Trägerblech;

Bauseitiges Gehäuse (sind bauseits zu überprüfen):
Gesamthöhe:  65 mm
Breite Lichtaustritt:  126 mm
Breite Gehäuse:  336 mm
Länge Gehäuse:  1.548 mm

Abmessungen pro Reflektoreinheit (sind bauseits zu überprüfen):
Gesamthöhe ca.:  60 mm
Breite ca.:  156 mm
Länge ca.:  1524 mm
Gewicht ca.:  2 kg

Die angegebenen Maße sind aus architektonischen Gründen einzuhalten. Falls ein gleichwertiges Produkt angeboten wird, muss die Passgenauigkeit nachgewiesen werden.

Lichttechnik: gemäß Vorbemerkungen und ZTV-Beleuchtung Punkt 3. Technische Anforderungen; wie Position Typ 91, jedoch 2 LED-Einheiten auf Trägerblech;

Lichttechnische Kenndaten: wie Position Typ 91, jedoch 2 LED-Einheiten auf Trägerblech;

Leuchtmittel: wie Position Typ 91, jedoch 2 LED-Einheiten auf Trägerblech;
Lichtfarbe: 4000 K (Entscheidung nach Bemusterung TYP 92.B1; TYP 92.B2);

Elektrische Ausrüstung: gemäß Vorbemerkungen und ZTV-Beleuchtung; wie Position Typ 91, jedoch 2 LED-Einheiten auf Trägerblech;

Zubehör: gemäß Vorbemerkungen und ZTV-Beleuchtung; wie Position Typ 91, jedoch 2 LED-Einheiten auf Trägerblech;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Leuchtdichtemessung: In der Bestandsituation wurde eine Leuchtdichtemessung durchgeführt. Die Ergebnisse dieser Leuchtdichtemessung werden den Bietern bei der Begehung zur Verfügung gestellt. Die Ergebnisse der Leuchtdichtemessung sind Bestandteil der Ausschreibungsunterlagen und Grundlage für die vertraglich geschuldete Leistung im Rahmen der Erstellung des Bemusterungsraumes und für die Erfüllung des Auftrages. Die Ergebnisse der Leuchtdichtemessung stellen die Referenz für den Werkerfolg dar.
Bei Abnahme der geschuldeten Leistung wird eine Überprüfungsmessung stattfinden. Die Ergebnisse der Überprüfungsmessung bei Abnahme müssen den Ergebnissen der Leuchtdichtemessung entsprechen. Eine Abweichung ist maximal um +10% zulässig.

Information zur Montage: nach Abschluss aller Malerarbeiten betriebsfertige Montage; in Position Typ 92.M1, 92.M2 aufzuführen

Werkstattzeichnung: vor Fertigungs- und Montagebeginn sind unaufgefordert sämtliche Werkstattzeichnungen bis M1:1 zur Freigabe dem AG vorzulegen; Zur Abgabe des Angebotes ist eine Zeichnung der Leuchte beizufügen;

Lieferumfang: wie zuvor beschrieben inkl. Leuchtmittel, Zubehör; die Stückzahl ist Basis der Kalkulation und ist nach Aufmaß vor Ort zu bestätigen.

Fabrikat: RSL; oder gleichwertig;

Typ: 23039-A010-001

Gesamte Stückzahlen sind in 2027 zu liefern und abzurechnen (s. Vorbemerkungen und ZTV-Beleuchtung) Genaue Zeiten und Stückzahlen finden sich in den Vorbemerkungen und ZTV-Beleuchtung. Dies ist im EP zu berücksichtigen.

Angebotenes Fabrikat:
Typ:
Material € /Stck:
Menge: 182,000 St

**01.430 TYP 92.B1 BEMUSTERUNG FÜR TYP 92 FÜR KONKRETISIERUNGSRAUM**
Drei Leuchten (Typ 92 - zweifache Trägereinheit) in 3500 K sind vorab des abschließenden Bestellvorgangs zur abschließenden Freigabe nach Klärung aller Details betriebsfertig (nach Anweisung durch den AG) als Muster inkl. aller Leuchten- und Zubehörteile zu liefern, zu montieren und zu bemustern; vor Ort erfolgt eine bauseitige Montage in konkretem Raum durch den Auftragnehmer (Montagehöhe: ca. 7 m über OKFFB erforderliche Montagehilfen (Rüstung etc.) sind mit einzukalkulieren; max. Flächenbelastung p=5,5 kN/m²); die bauseits vorhandenen Lichtsegel müssen vor der Montage demontiert werde und geschützt gelagert werden, dies erfolgt in enger Abstimmung mit dem AG; die Lichtsegeln sind zu reinigen und nach erfolgter Installation und Inbetriebnahme der Leuchten sind diese wieder einzubauen; die Installation erfolgt in einem engen Zeitfenster (mind. 12 Wochen vor Installationsstart, konkrete Zeiträume s. in denVorbemerkungen). Ziel der Bemusterung ist es, die Qualitätsanforderungen in funktioneller, technischer, materieller/gestalterischer Hinsicht sicherzustellen und zu veranschaulichen; die Bemusterung beinhaltet Leuchte, Bestellung, Transport, Präsentation, Bemusterung und Abtransport; die Leuchten werden über ein autarkes, lokales Steuerungssystem anzusteuern sein, wie Casambi, dies ist mitzuliefern, anzusteuern und im EP zu berücksichtigen; diese Leuchten werden nicht in die vorhandene Steuerung eingebunden; Sämtliche Bemusterungen sind terminlich so durchzuführen, dass bei einer Nichtfreigabe beim ersten Anlauf genügend Zeit für Korrekturen und erneute Prüfung vorhanden sind. Materialfreigaben für die Produktion dürfen erst nach erfolgter, erfolgreicher Prüfung mit schriftlicher Freigabe durch den AG erfolgen; nach Abschluss der Arbeiten werden wieder die ursprünglichen Profile im Konkretisierungsraum eingesetzt; hierzu sind die vorhandenen Lichtsegel vor der Montage wiederum zu demontiert und zu schützten, dies erfolgt in enger Abstimmung mit dem AG; nach erfolgter Installation und Inbetriebnahme der ursprünglichen Leuchten sind die Lichtsegel wieder einzubauen;
Menge: 3,000 Stk

**01.440 TYP 92.B2 BEMUSTERUNG FÜR TYP 92 FÜR KONKRETISIERUNGSRAUM**
Drei Leuchten (Typ 92 - zweifache Trägereinheit) in 4000 K sind vorab des abschließenden Bestellvorgangs zur abschließenden Freigabe nach Klärung aller Details betriebsfertig (nach Anweisung durch den AG) als Muster inkl. aller Leuchten- und Zubehörteile zu liefern, zu montieren und zu bemustern; vor Ort erfolgt eine bauseitige Montage in konkretem Raum durch den Auftragnehmer (Montagehöhe: ca. 7 m über OKFFB erforderliche Montagehilfen (Rüstung etc.) sind mit einzukalkulieren; max. Flächenbelastung p=5,5 kN/m²); die bauseits vorhandenen Lichtsegel müssen vor der Montage demontiert werde und geschützt gelagert werden, dies erfolgt in enger Abstimmung mit dem AG; die Lichtsegeln sind zu reinigen und nach erfolgter Installation und Inbetriebnahme der Leuchten sind diese wieder einzubauen; die Installation erfolgt in einem engen Zeitfenster (mind. 12 Wochen vor Installationsstart, konkrete Zeiträume s. in denVorbemerkungen). Ziel der Bemusterung ist es, die Qualitätsanforderungen in funktioneller, technischer, materieller/gestalterischer Hinsicht sicherzustellen und zu veranschaulichen; die Bemusterung beinhaltet Leuchte, Bestellung, Transport, Präsentation, Bemusterung und Abtransport; die Leuchten werden über ein autarkes, lokales Steuerungssystem anzusteuern sein, wie Casambi, dies ist mitzuliefern, anzusteuern und im EP zu berücksichtigen; diese Leuchten werden nicht in die vorhandene Steuerung eingebunden; Sämtliche Bemusterungen sind terminlich so durchzuführen, dass bei einer Nichtfreigabe beim ersten Anlauf genügend Zeit für Korrekturen und erneute Prüfung vorhanden sind. Materialfreigaben für die Produktion dürfen erst nach erfolgter, erfolgreicher Prüfung mit schriftlicher Freigabe durch den AG erfolgen; nach Abschluss der Arbeiten werden wieder die ursprünglichen Profile im Konkretisierungsraum eingesetzt; hierzu sind die vorhandenen Lichtsegel vor der Montage wiederum zu demontiert und zu schützten, dies erfolgt in enger Abstimmung mit dem AG; nach erfolgter Installation und Inbetriebnahme der ursprünglichen Leuchten sind die Lichtsegel wieder einzubauen;
Menge: 3,000 Stk

**01.450 TYP 92.M1 MONTAGE FÜR TYP 92 UND TYP 92.2**
Aufmaß vor Ort zur Bestimmung der Leuchtenanzahl; die bauseits vorhandenen Lichtsegel müssen vor der Montage demontiert werde und geschützt gelagert werden, dies erfolgt in enger Abstimmung mit dem AG; die Lichtsegeln sind zu reinigen und nach erfolgter Installation und Inbetriebnahme der Leuchten sind diese wieder einzubauen; siehe separate Position Typ 94.1; für die Installation der Leuchten sind alte Leuchtstofflampen und Reflektortechniken, mittels passendem Werkzeug, dem bauseitigem Leuchtengehäuse zu entnehmen; bisherige Spannungsversorgung und Durchgangsverdrahtung innerhalb der Leuchte ist zu trennen und stillzulegen; neue Verdrahtung und Durchgangsverdrahtung ist herzustellen; Leuchtenfassungen und Betriebsgerät sind zu entfernen; Montageanleitung des Herstellers ist zwingend zu berücksichtigen; nach Rückbau der bestehenden Leuchtenbestandteile bzw. der Bestandsleuchten wird die Anschlussleitung auf Tauglichkeit überprüft; Leuchte, Lichteinsatz sowie Leuchtenabdeckung betriebsfertig und spannungsfrei einsetzen; betriebsfertiger Anschluss an Stromversorgung; Inbetriebnahme;

Montagehöhe: ca. 7 m über OKFFB erforderliche Montagehilfen (Rüstung etc.) sind mit einzukalkulieren; max. Flächenbelastung p=5,5 kN/m²
Menge: 314,000 Stk

**01.460 TYP 92.M2 MONTAGE FÜR TYP 92 UND TYP 92.2**
Aufmaß vor Ort zur Bestimmung der Leuchtenanzahl; die bauseits vorhandenen Lichtsegel müssen vor der Montage demontiert werde und geschützt gelagert werden, dies erfolgt in enger Abstimmung mit dem AG; die Lichtsegeln sind zu reinigen und nach erfolgter Installation und Inbetriebnahme der Leuchten sind diese wieder einzubauen; siehe separate Position Typ 94.2;für die Installation der Leuchten sind alte Leuchtstofflampen und Reflektortechniken, mittels passendem Werkzeug, dem bauseitigem Leuchtengehäuse zu entnehmen; bisherige Spannungsversorgung und Durchgangsverdrahtung innerhalb der Leuchte ist zu trennen und stillzulegen; neue Verdrahtung und Durchgangsverdrahtung ist herzustellen; Leuchtenfassungen und Betriebsgerät sind zu entfernen; Montageanleitung des Herstellers ist zwingend zu berücksichtigen; nach Rückbau der bestehenden Leuchtenbestandteile bzw. der Bestandsleuchten wird die Anschlussleitung auf Tauglichkeit überprüft; Leuchte, Lichteinsatz sowie Leuchtenabdeckung betriebsfertig und spannungsfrei einsetzen; betriebsfertiger Anschluss an Stromversorgung; Inbetriebnahme;

Montagehöhe: ca. 7,6 m über OKFFB erforderliche Montagehilfen (Rüstung etc.) sind mit einzukalkulieren; max. Flächenbelastung p=10,5 kN/m²
Menge: 108,000 Stk

**01.470 TYP 92.S - EINBINDUNG UND ADRESSIERUNG NEUER DALI-BETRIEBSGERÄTE IN BESTEHENDE KNX/DALI-STEUERUNGSANLAGE**
Vor der Demontage der vorhandenen Betriebsgeräte sind sämtliche bestehenden DALI-Parameter der Bestandsleuchten auszulesen. Dies umfasst insbesondere:
- DALI-Adressen
- Gruppenzugehörigkeiten
- Szenen- und Dimmwerte
Die Zuordnung der DALI-Adressen kann ergänzend den Bestandsplänen entnommen werden.
Die ausgelesenen Parameter sind vollständig und unverändert auf die neuen DALI-Betriebsgeräte zu übertragen. Dabei ist auf eine identische Adressierung und Gruppenzuordnung zu achten.
Jedes DALI-Betriebsgerät ist eindeutig zu adressieren (keine Doppeladressierung).
Die Überprüfung, Funktionskontrolle, Bestätigung und Dokumentation der ordnungsgemäßen Funktion aller angeschlossenen Leuchten innerhalb der bestehenden KNX/DALI-Anlage ist Bestandteil dieser Leistungsposition. Die Überprüfung hat mit der abschließenden Montage zu erfolgen, sodass benötigte Betriebs-/Hilfsmittel, wie Leitern, Gerüste und Steiger, noch vor Ort vorhanden sind.
Nach Abschluss der Arbeiten ist eine vollständige Dokumentation der DALI-Adressen und Zuordnungen auf Grundlage der Planunterlagen zu erstellen und zu übergeben.
Menge: 422,000 St

**01.480 TYP 92.D1 DEMONTAGE DER BESTANDSBELEUCHTUNG FÜR TYP 92 UND TYP 92.2**
Im Vorfeld von möglichen Ausbesserungs- und Malerarbeiten sind die vorhandenen Leuchtenbestandteile bzw. die Bestandsleuchten (inkl. Leuchtstoffröhren, Vorschaltgeräte, Fassungen, Verkabelung oder ähnliches) zu demontieren.

Montagehöhe: ca. 7 m über OKFFB erforderliche Montagehilfen (Rüstung etc.) sind mit einzukalkulieren; max. Flächenbelastung p=5,5 kN/m²
Menge: 314,000 Stk

**01.490 TYP 92.D2 DEMONTAGE DER BESTANDSBELEUCHTUNG FÜR TYP 92 UND TYP 92.2**
Im Vorfeld von möglichen Ausbesserungs- und Malerarbeiten sind die vorhandenen Leuchtenbestandteile bzw. die Bestandsleuchten (inkl. Leuchtstoffröhren, Vorschaltgeräte, Fassungen, Verkabelung oder ähnliches) zu demontieren.

Montagehöhe: ca. 7,6 m über OKFFB erforderliche Montagehilfen (Rüstung etc.) sind mit einzukalkulieren; max. Flächenbelastung p=10,5 kN/m²
Menge: 108,000 Stk

**01.500 TYP 92.E ENTSORGUNG DER BESTANDSBELEUCHTUNG FÜR TYP 92 UND TYP 92.2**
Im Anschluss an die Demontage der Leuchtenbestandteile bzw. der Bestandsleuchten sind diese zu entsorgen. Die vorhandene Beleuchtungstechnik (Leuchtengehäuse, Leuchtstoffröhren, Vorschaltgeräte, Fassungen, Verkabelung oder ähnliches) ist vollständig zu demontieren, sortenrein zu trennen und gemäß ElektroG nachweislich zu entsorgen. Entsorgungsnachweise sind dem Auftraggeber vorzulegen.
Menge: 422,000 Stk

**01.510 TYP 93 LINEARE ANBAULEUCHTE, LED 4000 K, 90 W, DIFFUSSTRAHLEND, IP20, DALI DIMMBAR**
Planungsparameter: Im Rahmen einer gewerkübergreifenden Ausführungsplanung sind die technischen, geometrischen und gestalterischen Daten des unten aufgeführten Herstellers und Produkts als Grundlage gewählt.

Gehäuse: wie Position Typ 91, jedoch 3 LED-Einheiten auf Trägerblech; mehrfach gekantetes Aluminiumträgerblech, nachempfunden dem Bestandsreflektor in Evolvententechnik, alle Einsätze sind identisch zu Typ 91; Entscheidung nach Bemusterung TYP 92.B1; TYP 92.B2 zur Aufnahme von LED-Platine und Einsatz in bestehendes Leuchtengehäuse; Bestandsgehäuse beinhaltet drei übereinander liegende Reflektoreinheiten, die alle auszutauschen sind; interne Einbauhöhen der Reflektoreinheiten sind zu berücksichtigen, diese können voneinander abweichen; Nummerierung der Reflektorelemente ist vorzusehen, um eine Verwechslung der Einbauorte zu verhindern;

Abmessungen: wie Position Typ 91, jedoch 3 LED-Einheiten auf Trägerblech;

Bauseitiges Gehäuse (sind bauseits zu überprüfen):
Gesamthöhe:  65 mm
Breite Lichtaustritt:  126 mm
Breite Gehäuse:  504 mm
Länge Gehäuse:  1.548 mm

Abmessungen pro Reflektoreinheit (sind bauseits zu überprüfen):
Gesamthöhe ca.:  60 mm
Breite ca.:  156 mm
Länge ca.:  1524 mm
Gewicht ca.:  3 kg

Die angegebenen Maße sind aus architektonischen Gründen einzuhalten. Falls ein gleichwertiges Produkt angeboten wird, muss die Passgenauigkeit nachgewiesen werden.

Lichttechnik: gemäß Vorbemerkungen und ZTV-Beleuchtung Punkt 3. Technische Anforderungen; wie Leuchtentyp 91, jedoch 3 LED-Einheiten auf Trägerblech;

Lichttechnische Kenndaten: wie Position Typ 91, jedoch 3 LED-Einheiten auf Trägerblech;

Leuchtmittel: wie Position Typ 91, jedoch 3 LED-Einheiten auf Trägerblech;

Elektrische Ausrüstung: gemäß Vorbemerkungen und ZTV-Beleuchtung; wie Position Typ 91, jedoch 3 LED-Einheiten auf Trägerblech;

Zubehör: gemäß Vorbemerkungen und ZTV-Beleuchtung; wie Position Typ 91, jedoch 3 LED-Einheiten auf Trägerblech;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Leuchtdichtemessung: In der Bestandsituation wurde eine Leuchtdichtemessung durchgeführt. Die Ergebnisse dieser Leuchtdichtemessung werden den Bietern bei der Begehung zur Verfügung gestellt. Die Ergebnisse der Leuchtdichtemessung sind Bestandteil der Ausschreibungsunterlagen und Grundlage für die vertraglich geschuldete Leistung im Rahmen der Erstellung des Bemusterungsraumes und für die Erfüllung des Auftrages. Die Ergebnisse der Leuchtdichtemessung stellen die Referenz für den Werkerfolg dar.
Bei Abnahme der geschuldeten Leistung wird eine Überprüfungsmessung stattfinden. Die Ergebnisse der Überprüfungsmessung bei Abnahme müssen den Ergebnissen der Leuchtdichtemessung entsprechen. Eine Abweichung zur Messung ist maximal um +10% zulässig.

Information zur Montage: nach Abschluss aller Malerarbeiten betriebsfertige Montage; in Position Typ 93.M aufzuführen

Werkstattzeichnung: vor Fertigungs- und Montagebeginn sind unaufgefordert sämtliche Werkstattzeichnungen bis M1:1 zur Freigabe dem AG vorzulegen;

Lieferumfang: wie zuvor beschrieben inkl. Leuchtmittel, Zubehör; die Stückzahl ist Basis der Kalkulation und ist nach Aufmaß vor Ort zu bestätigen inkl. Werkstattzeichnung.

Fabrikat: RSL; oder gleichwertig;

Typ: 23039-A011-001

Angebotenes Fabrikat:
Typ:
Material € /Stck:
Menge: 116,000 Stk

**01.520 TYP 93.B BEMUSTERUNG FÜR TYP 93**
Eine Leuchten ist vorab des abschließenden Bestellvorgangs zur abschließenden Freigabe nach Klärung aller Details betriebsfertig (nach Anweisung durch den AG) als Muster inkl. aller Leuchten- und Zubehörteile zu liefern und zu bemustern; eventuell erfolgt eine bauseitige Montage an entsprechender Konstruktion durch den Auftragnehmer; Ziel der Bemusterung ist es, die Qualitätsanforderungen in funktioneller, technischer, materieller/gestalterischer Hinsicht sicherzustellen und zu veranschaulichen; die Bemusterung beinhaltet Leuchte, Bestellung, Transport, Präsentation und Abtransport; Sämtliche Bemusterungen sind so durchzuführen, dass bei einer Nichtfreigabe beim ersten Anlauf genügend Zeit für Korrekturen und erneute Prüfung vorhanden sind. Materialfreigaben für die Produktion dürfen erst nach erfolgter, erfolgreicher Prüfung mit schriftlicher Freigabe durch den AG erfolgen;
Menge: 1,000 Stk

**01.530 TYP 93.M MONTAGE FÜR TYP 93**
Aufmaß vor Ort zur Bestimmung der Leuchtenanzahl; die bauseits vorhandenen Lichtsegel müssen vor der Montage demontiert werde und geschützt gelagert werden, dies erfolgt in enger Abstimmung mit dem AG; die Lichtsegeln sind zu reinigen und nach erfolgter Installation und Inbetriebnahme der Leuchten sind diese wieder einzubauen; siehe separate Position Typ 94.3; für die Installation der Leuchten sind alte Leuchtstofflampen und Reflektortechniken, mittels passendem Werkzeug, dem bauseitigem Leuchtengehäuse zu entnehmen; bisherige Spannungsversorgung und Durchgangsverdrahtung innerhalb der Leuchte ist zu trennen und stillzulegen; neue Verdrahtung und Durchgangsverdrahtung ist herzustellen; Leuchtenfassungen und Betriebsgerät sind zu entfernen; Montageanleitung des Herstellers ist zwingend zu berücksichtigen; nach Rückbau der bestehenden Leuchtenbestandteile bzw. der Bestandsleuchten wird die Anschlussleitung auf Tauglichkeit überprüft; Leuchte, Lichteinsatz sowie Leuchtenabdeckung betriebsfertig und spannungsfrei einsetzen; betriebsfertiger Anschluss an Stromversorgung; Inbetriebnahme;

Montagehöhe: ca. 15 m über OKFFB erforderliche Montagehilfen (Rüstung etc.) sind mit einzukalkulieren; max. Flächenbelastung p=20,5 kN/m²
Menge: 116,000 Stk

**01.540 TYP 93.S - EINBINDUNG UND ADRESSIERUNG NEUER DALI-BETRIEBSGERÄTE IN BESTEHENDE KNX/DALI-STEUERUNGSANLAGE**
Vor der Demontage der vorhandenen Betriebsgeräte sind sämtliche bestehenden DALI-Parameter der Bestandsleuchten auszulesen. Dies umfasst insbesondere:
- DALI-Adressen
- Gruppenzugehörigkeiten
- Szenen- und Dimmwerte
Die Zuordnung der DALI-Adressen kann ergänzend den Bestandsplänen entnommen werden.
Die ausgelesenen Parameter sind vollständig und unverändert auf die neuen DALI-Betriebsgeräte zu übertragen. Dabei ist auf eine identische Adressierung und Gruppenzuordnung zu achten.
Jedes DALI-Betriebsgerät ist eindeutig zu adressieren (keine Doppeladressierung).
Die Überprüfung, Funktionskontrolle, Bestätigung und Dokumentation der ordnungsgemäßen Funktion aller angeschlossenen Leuchten innerhalb der bestehenden KNX/DALI-Anlage ist Bestandteil dieser Leistungsposition. Die Überprüfung hat mit der abschließenden Montage zu erfolgen, sodass benötigte Betriebs-/Hilfsmittel, wie Leitern, Gerüste und Steiger, noch vor Ort vorhanden sind.
Nach Abschluss der Arbeiten ist eine vollständige Dokumentation der DALI-Adressen und Zuordnungen auf Grundlage der Planunterlagen zu erstellen und zu übergeben.
Menge: 116,000 St

**01.550 TYP 93.D DEMONTAGE DER BESTANDSBELEUCHTUNG FÜR TYP 93**
Im Vorfeld von möglichen Ausbesserungs- und Malerarbeiten sind die vorhandenen Leuchtenbestandteile bzw. die Bestandsleuchten (inkl. Leuchtstoffröhren, Vorschaltgeräte, Fassungen, Verkabelung oder ähnliches) zu demontieren.

Montagehöhe: ca. 15 m über OKFFB erforderliche Montagehilfen (Rüstung etc.) sind mit einzukalkulieren; max. Flächenbelastung p=20,5 kN/m²
Menge: 116,000 Stk

**01.560 TYP 93.E ENTSORGUNG DER BESTANDSBELEUCHTUNG FÜR TYP 93**
Im Anschluss an die Demontage der Leuchtenbestandteile bzw. der Bestandsleuchten sind diese zu entsorgen. Die vorhandene Beleuchtungstechnik (Leuchtengehäuse, Leuchtstoffröhren, Vorschaltgeräte, Fassungen, Verkabelung oder ähnliches) ist vollständig zu demontieren, sortenrein zu trennen und gemäß ElektroG nachweislich zu entsorgen. Entsorgungsnachweise sind dem Auftraggeber vorzulegen.
Menge: 116,000 Stk

**01.570 TYP 94.1 DEMONTAGE, REINIGUNG UND MONTAGE LICHTSEGEL**
Vorbereitend für die Montage der Positionen Typ 91 und Typ 92, sind die abklappbaren Lichtsegel in der Ausstellung zu demontieren, trocken zu reinigen und nach Abschluss der Elektroarbeiten zu montieren; Zwei Sicherungsstift und zwei Splinte sind der Unterkonstruktion zu entnehmen, um die Lichtsegel zu lösen; Lichtsegel sind sicher zwischenzulagern;

Montagehöhe: ca. 7 m über OKFFB erforderliche Montagehilfen (Rüstung etc.) sind mit einzukalkulieren; max. Flächenbelastung p=5,5 kN/m²
Menge: 504,000 Stk

**01.580 TYP 94.2 DEMONTAGE, REINIGUNG UND MONTAGE LICHTSEGEL**
Vorbereitend für die Montage der Positionen Typ 91 und Typ 92, sind die abklappbaren Lichtsegel in der Ausstellung zu demontieren, trocken zu reinigen und nach Abschluss der Elektroarbeiten zu montieren; Zwei Sicherungsstift und zwei Splinte sind der Unterkonstruktion zu entnehmen, um die Lichtsegel zu lösen; Lichtsegel sind sicher zwischenzulagern;

Montagehöhe: ca. 7,6 m über OKFFB erforderliche Montagehilfen (Rüstung etc.) sind mit einzukalkulieren; max. Flächenbelastung p=10,5 kN/m²
Menge: 320,000 Stk

**01.590 TYP 94.3 DEMONTAGE, REINIGUNG UND MONTAGE LICHTSEGEL**
Vorbereitend für die Montage der Positionen Typ 91 und Typ 93, sind die abklappbaren Lichtsegel in der Ausstellung zu demontieren, trocken zu reinigen und nach Abschluss der Elektroarbeiten zu montieren; Zwei Sicherungsstift und zwei Splinte sind der Unterkonstruktion zu entnehmen, um die Lichtsegel zu lösen; Lichtsegel sind sicher zwischenzulagern;

Montagehöhe: ca. 15 m über OKFFB erforderliche Montagehilfen (Rüstung etc.) sind mit einzukalkulieren; max. Flächenbelastung p=20,5 kN/m²
Menge: 192,000 Stk

**01.600 TYP B21 MÖBELLEUCHTE EMPFANG LED 2.700 - 5.000 K, 40 W/m, DIFFUSSTRAHLEND, IP40, DALI DIMMBAR**
Planungsparameter: Im Rahmen einer gewerkübergreifenden Ausführungsplanung sind die technischen, geometrischen und gestalterischen Daten des unten aufgeführten Herstellers und Produkts als Grundlage gewählt.

Gehäuse: lineare, diffuse Leuchten auf Basis von 24-V-LEDs inkl. Betriebsgerät; Gehäuse aus stranggepresstem und eloxiertem Aluminium in Silber; mit seitlichen Steckverbindern zur Durchverdrahtung; inkl. transluzenten Endkappen; diffuse, runde Optik, die systemschlüssig mit dem Gehäuse verbunden wird; werkzeuglose Demontage; gleichmäßige Lichtintensität über die gesamte Leuchtenlänge, ohne Punktbildung der LEDs; geschützt gegen elektrostatische Entladung +/- 2.000 V und Verpolung; Schutzart IP40

Abmessungen:
Gesamthöhe ca.:  21,9 mm
Breite ca.:  19,5 mm
Länge ca.:  3000 mm;
nach Aufmaß vor Ort zu bestimmen

Die angegebenen Maße sind aus architektonischen Gründen einzuhalten. Die exakte Länge der Bestandsleuchten gilt es vor Ort zu bestimmen. Falls ein gleichwertiges Produkt angeboten wird, muss die Passgenauigkeit nachgewiesen werden.

Lichttechnik: gemäß Vorbemerkungen und ZTV-Beleuchtung Punkt 3. Technische Anforderungen;

Lichttechnische Kenndaten:
Lichtverteilung: direkt abstrahlend,
Hauptabstrahlwinkel: diffus

Leuchtmittel:
Leuchtmittel  LED
Systemleistung:  max. 40 W/m;
Leuchtenlichtstrom:  min. 2500 lm/m;
Lichtfarbe:  2.700 - 5.000 K;
Farbwiedergabeindex:  CRI 85
Farbtoleranz:  ≤ SDCM 3 (MacAdams)
Lebensdauer:  ≥ 60000h L80 B10

Elektrische Ausrüstung: gemäß Vorbemerkungen und ZTV-Beleuchtung; anschlussfertig vorverdrahtet; inkl. DALI DT8 Betriebsgerät; Dimmbereich von 1-100% zum störungsfreien, flickerfreien Betrieb der LEDs (Dimmverfahren ist entsprechend zu wahlen; max. 2 Leitungseinführungen zur Durchverdrahtung der Netzanschlussleitung, Anschlussklemme zum Anschluss und zur Durchverdrahtung geeignet;

Zubehör: gemäß Vorbemerkungen und ZTV-Beleuchtung; alle leuchtenspezifische Zubehörteile zur Befestigung innerhalb Lichtkästen, sind Teil des Lieferumfanges; inkl. aller benötigten Zubehörteilen, wie, Aufhängeklammer, Leitungshalter; Deckenanschlussdose; Zuleitungsrohr; Verbinder; Blindabdeckungen, Endkappen in weiß usw; Linie ist Stoß an Stoß zu montieren;

Ersatzvorhaltung: neben einer fünf jährigen Garantie und über die ZTV- Beleuchtung hinausgehend ist über einen Zyklus von 10 Jahren nach Abnahme durch den Auftragnehmer eine Nachliefergarantie der LED ohne optische Abweichungen sicherzustellen und auszuführen; gleiches gilt für die Nachlieferung, Vorhaltung und den Austausch von Ersatzteilen; Die Angaben über Leistungsaufnahme, Lichtstrom, Farbwiedergabequalität und Lebensdauer spiegeln den aktuellen technischen Stand des Leuchtmittels zum Zeitpunkt der Erstellung des Leistungsverzeichnisses wieder; die Werte können sich durch die fortschreitende technische Entwicklung des Leuchtmittels ändern; diese Änderungen sind zum Zeitpunkt der Leuchtennachlieferung zu berücksichtigen, zu dokumentieren und mit dem AG abzustimmen; Ggf. durch die Änderung entstehende Mehrkosten werden nach den vertraglichen Regelungen zur Vergütung zusätzlicher Leistungen vergütet;

Information zur Montage: nach Abschluss aller Malerarbeiten betriebsfertige Montage; in Position Typ B21.M aufzuführen

Werkstattzeichnung: vor Fertigungs- und Montagebeginn sind unaufgefordert sämtliche Werkstattzeichnungen bis M1:1 zur Freigabe dem AG vorzulegen;

Lieferumfang: wie zuvor beschrieben inkl. Leuchtmittel, Zubehör; die Stückzahl ist Basis der Kalkulation und ist nach Aufmaß vor Ort zu bestätigen.

Fabrikat: Led Linear; oder gleichwertig;

Typ: Xooline Nexus IQW HD42 2250 1014 S OR FSDCMP IP40

Angebotenes Fabrikat:
Typ:
Material € /Stck:
Menge: 20,000 Stk

**01.610 TYP B21.B BEMUSTERUNG FÜR TYP B21**
Eine Leuchten ist vorab des abschließenden Bestellvorgangs zur abschließenden Freigabe nach Klärung aller Details betriebsfertig (nach Anweisung durch den AG) als Muster inkl. aller Leuchten- und Zubehörteile zu liefern und zu bemustern; eventuell erfolgt eine bauseitige Montage an entsprechender Konstruktion durch den Auftragnehmer; Ziel der Bemusterung ist es, die Qualitätsanforderungen in funktioneller, technischer, materieller/gestalterischer Hinsicht sicherzustellen und zu veranschaulichen; die Bemusterung beinhaltet Leuchte, Bestellung, Transport, Präsentation und Abtransport; Sämtliche Bemusterungen sind so durchzuführen, dass bei einer Nichtfreigabe beim ersten Anlauf genügend Zeit für Korrekturen und erneute Prüfung vorhanden sind. Materialfreigaben für die Produktion dürfen erst nach erfolgter, erfolgreicher Prüfung mit schriftlicher Freigabe durch den AG erfolgen;
Menge: 1,000 Stk

**01.620 TYP B21.M MONTAGE FÜR TYP B21**
Aufmaß vor Ort zur Bestimmung der Leuchtenanzahl und Leuchtenlänge; nach Abschluss aller eventuell ausgeführten Malerarbeiten betriebsfertige Montage; Leuchte in Wandnische einsetzen; Abdeckung reinigen; Montageanleitung des Herstellers ist zwingend zu berücksichtigen; Montage absolut in Waage, spannungsfrei; nach Rückbau der bestehenden Leuchtenbestandteile bzw. der Bestandsleuchten wird die Anschlussleitung auf Tauglichkeit überprüft; Leuchte, Lichteinsatz sowie Leuchtenabdeckung betriebsfertig einsetzen; Linie ist Stoß an Stoß zu montieren; betriebsfertiger Anschluss an Stromversorgung; DALI EVG ist versteckt zu positionieren; Inbetriebnahme;

Montagehöhe: ca. 3,50 m über OKFFB erforderliche Montagehilfen (Rüstung etc.) sind mit einzukalkulieren;
Menge: 20,000 Stk

**01.630 TYP B21.S - EINBINDUNG UND ADRESSIERUNG NEUER DALI-BETRIEBSGERÄTE IN BESTEHENDE KNX/DALI-STEUERUNGSANLAGE**
Vor der Demontage der vorhandenen Betriebsgeräte sind sämtliche bestehenden DALI-Parameter der Bestandsleuchten auszulesen. Dies umfasst insbesondere:
- DALI-Adressen
- Gruppenzugehörigkeiten
- Szenen- und Dimmwerte
Die Zuordnung der DALI-Adressen kann ergänzend den Bestandsplänen entnommen werden.
Die ausgelesenen Parameter sind vollständig und unverändert auf die neuen DALI-Betriebsgeräte zu übertragen. Dabei ist auf eine identische Adressierung und Gruppenzuordnung zu achten.
Jedes DALI-Betriebsgerät ist eindeutig zu adressieren (keine Doppeladressierung).
Die Überprüfung, Funktionskontrolle, Bestätigung und Dokumentation der ordnungsgemäßen Funktion aller angeschlossenen Leuchten innerhalb der bestehenden KNX/DALI-Anlage ist Bestandteil dieser Leistungsposition. Die Überprüfung hat mit der abschließenden Montage zu erfolgen, sodass benötigte Betriebs-/Hilfsmittel, wie Leitern, Gerüste und Steiger, noch vor Ort vorhanden sind.
Nach Abschluss der Arbeiten ist eine vollständige Dokumentation der DALI-Adressen und Zuordnungen auf Grundlage der Planunterlagen zu erstellen und zu übergeben.
Menge: 20,000 St

**01.640 TYP B21.D DEMONTAGE DER BESTANDSBELEUCHTUNG FÜR TYP B21**
Im Vorfeld von möglichen Ausbesserungs- und Malerarbeiten sind die vorhandenen Leuchtenbestandteile bzw. die Bestandsleuchten (inkl. Leuchtstoffröhren, Vorschaltgeräte, Fassungen, Verkabelung oder ähnliches) zu demontieren.

Montagehöhe: ca. 3,50 m über OKFFB erforderliche Montagehilfen (Rüstung etc.) sind mit einzukalkulieren;
Menge: 20,000 Stk

**01.650 TYP B21.E ENTSORGUNG DER BESTANDSBELEUCHTUNG FÜR TYP B21**
Im Anschluss an die Demontage der Leuchtenbestandteile bzw. der Bestandsleuchten sind diese zu entsorgen. Die vorhandene Beleuchtungstechnik (Leuchtengehäuse, Leuchtstoffröhren, Vorschaltgeräte, Fassungen, Verkabelung oder ähnliches) ist vollständig zu demontieren, sortenrein zu trennen und gemäß ElektroG nachweislich zu entsorgen. Entsorgungsnachweise sind dem Auftraggeber vorzulegen.
Menge: 20,000 Stk

**01.660 ERSTELLUNG EINER BESTANDSDOKUMENTATION**
*** Pauschalposition
Bestandsdokumentation: Erstellung einer Bestandsdokumentation / Revisionsunterlage mit den bei der Montageplanung und beim Umbau erfolgten Änderungen und Ergänzungen, Prüfzeugnissen zu allen zulassungspflichtigen technischen Bauteilen sowie ausführlichen technischen Unterlagen zu eingebauten Anlagenteilen.

Alle Unterlagen sind auf digitaler Form dem AG nach Abschluss der Arbeiten zur Verfügung zu stellen.

Alle Textdokumente sind ausschließlich als Dateien elektronisch im PDF-Format zu übergeben, Textdokumente, die lediglich in Papierform vorliegen, sind mit min. 300 dpi zu scannen und im PDF-Format zu übergeben.

In Abstimmung mit dem Auftraggeber sind die Revisionsunterlagen 6 Wochen vor Abnahme an den Auftraggeber zusätzlich in in Papierformat zu übergeben.

Folgende Bestandsdokumentation/Revisionsunterlagen sind zu übergeben:

- Alle Pläne sind im dwg und pdf-Format zu erstellen.
- Anlagenbeschreibungen
- Daten der Geräte / Anlagen, Ersatzteillisten mit Bezugsadressen, Herstellerverzeichnis
- Alle für einen sicheren und wirtschaftlichen Betrieb erforderlichen Bedienungs- und Wartungsanleitungen
- Instandhaltungsanweisungen (Wartung, Inspektion, Instandsetzung)
- Funktionsprüfungsprotokolle/Messprotokolle, Revisionszeichnungen- /pläne.
- Ausführliche Datenblätter für sämtliche eingesetzten Leuchten. Zum Informationsinhalt gehören alle in den Positionen beschriebenen technischen und lichttechnischen Parameter. Die Datenblätter sind nach der im Leistungsverzeichnis genannten Positionsnummer sichtbar zu benennen.
- Kopien der vorgeschriebenen Prüf- und Herstellerbescheinigungen.
- Stücklisten
- Zeichnungsverzeichnis
- Notlicht-Prüfprotokoll
- DALI-Adressplan
- Der Betreiber ist in Bedienung und Wartung einzuweisen.

Die Vorgaben zur Dokumentation des Bauherrn, z.B. der digitale Ablageort ist zwingend zu berücksichtigen und einzuhalten.
Menge: 1,000 psch

**01.670 GERÜST FÜR DIE GRABBEHALLE (bis 15 m)**
Beschreibung: Komplettes Gerüst für die Grabbehalle (exakte Fläche ist vor Ort an Hand eines Aufmaßes zu ermitteln) zur Ausführung von Montagen / Installationen über einer Höhe von 15 m - Gerüstgruppe 3, flächenbezogenes Nutzgewicht 200 kg/m2 - Höhe der obersten Gerüstlage ca. 15 m (eine genutzte Gerüstlage mit allseitigem Seitenschutz), Gerüste liefern, montieren, demontieren, abtransportieren; diese Position wird erst beauftragt, wenn diese schriftlich nachgewiesen wurde, inkl. aller Angebote, d.h. der AN muss die Erfordernis der Rüstung und die tatsächliche Nutzung belegen und bekommt diese nur dann vergütet;

Zubehör: sämtliche zur ordnungsgemäßen Verwendung erforderlichen Hilfsmittel, wie Lastverstärkungen (Bohlen zur Lastverteilung > 0,5 qm), geeignete Holzdielen- bodenschutzmaßnahmen (z.B. Hartfaserplatten, Folien und Filzmatten); Personal zur fachgerechten Bedienung;

Abrechnung erfolgt in Gerüst* Wochen ( ca. 4 Wochen + 2Wochen Aufbau + 2Wochen Abbau)
Menge: 8,000 Wo
